# TERMO ELÉCTRICO BOSCH TRONIC VERTICAL 4000 T 80 DE 75 L

- Propiedad del archivo: ATAYO S.A.
- Formato: FIEBDC-3/2020
- Programa: PREMETI 2026 (NTCI)
- Fecha: 28/07/2026
- Fecha de los precios: 28/07/2026
- Divisa: EUR

**D26SA013** ud TERMO ELÉCTRICO BOSCH TRONIC VERTICAL 4000 T 80 DE 75 L
Precio: 527.17
ud. Termo eléctrico vertical para el servicio de a.c.s acumulada, BOSCH modelo 4000 T 80, con una capacidad útil de 75 litros. Potencia 2 kW. Ajuste de temperatura en intervalos de 10°C y tensión de alimentación a 230 V. Tiempo de calentamiento 2h 30 min. Testigo luminoso de funcionamiento y display con indicación de temperatura. Doble tanque con protección anticorrosión con revestimiento esmaltado. Dos ánodos de magnesio. Dos resistencias. Presión máxima admisible de 8 bar. Dimensiones 823 mm de alto y 457 mm diámetro. Instalado.

| Código | Ud | Descripción | Rendimiento | Precio | Importe |
|---|---|---|---|---|---|
| U01FY105 | h | Oficial 1ª fontanero (mano de obra) | 1.6 | 24.5 | 39.20 |
| U27SA013 | ud | Termo eléctrico Bosch 4000 T80 de 75 L | 1 | 425 | 425.00 |
| U26AR003 | ud | Llave de esfera 3/4" (material) | 2 | 11.89 | 23.78 |
| U26XA001 | ud | Latiguillo flexible de 20 cm (material) | 2 | 2.35 | 4.70 |
| %CI | % | Costes indirectos..(s/total) | 7 % | 492.68 | 34.49 |
|  |  | Total |  |  | 527.17 |
