# LÍNEA GRAL. ALIMENTACIÓN (SUBT.) 2x25 Cu

- Propiedad del archivo: ATAYO S.A.
- Formato: FIEBDC-3/2020
- Programa: PREMETI 2026 (NTCI)
- Fecha: 28/07/2026
- Fecha de los precios: 28/07/2026
- Divisa: EUR

**D27EC205** m LÍNEA GRAL. ALIMENTACIÓN (SUBT.) 2x25 Cu
Precio: 19.84
m. Línea general de alimentación (LGA) monofásica en instalación subterránea entubada discurriendo por zonas comunes (zanjas, acera, fábrica...), aislada Rz1-K (AS) 0,6/1 kV de 2x25 mm² (fase + neutro) de conductor de cobre, no propagadores de incendio y con emisiones de humos y opacidad reducida (clase Cca-s1b, d1, a1 según CPR), con 1 tubo Poliolefina corrugado ligero curvable diámetro nominal 125 mm, de color rojo con características mínimas exigidas en la tabla 8 del apartado 1.2.4. de la ITC-BT-21 (resistencia a compreción 250 N y resistencia al impacto ligero) y de acuerdo a la norma UNE-EN 50086-2-4, y no debiendo instalar más de un circuito por tubo, marca Aiscan, tipo Aiscan-DPL (Doble Pared Ligero) curvable, con p.p. de accesorios (manguitos, tapones, separador...) y alambre guía, incluido el tendido del conductor en su interior, así como p/p de los terminales correspondientes. Se señalizará con cinta amarilla de balizamiento con marcaje de "¡ATENCIÓN! debajo hay cables eléctricos". Todo ello de acuerdo a ITC-BT-14 e ITC-BT-07, cumpliendo el cable la norma UNE-EN 21.123 parte 4 ó 5, y el tubo la norma UNE-EN 50085-1 y UNE-EN 50086-2-4, totalmente montado y conexionado.

| Código | Ud | Descripción | Rendimiento | Precio | Importe |
|---|---|---|---|---|---|
| U01FY630 | h | Oficial primera electricista (mano de obra) | 0.13 | 24.5 | 3.19 |
| U01FY635 | h | Ayudante electricista (mano de obra) | 0.13 | 21.5 | 2.80 |
| U30EE209 | m | Conductor Rz1-K (AS) 0,6/1kV 2x25 (cu) (fase+neutro) | 1 | 8.7 | 8.70 |
| U30JWC335 | m | Tubo P. doble pared ligero D= 110 mm corr. rollo para enterrar | 1 | 1.38 | 1.38 |
| U30ER920 | m | Cinta balizamiento cables eléctricos 150x250 mm polietileno galga 300 | 1.1 | 0.55 | 0.61 |
| %U15_1 | % | Pequeño material 1% | 1 % | 16.68 | 0.17 |
| %U15_10 | % | G.G. + B.I. empresa / autónomo eléctricidad 10% | 10 % | 16.85 | 1.69 |
| %CI | % | Costes indirectos..(s/total) | 7 % | 18.54 | 1.30 |
|  |  | Total |  |  | 19.84 |
