# TUBO ACERO INOXIDABLE V4A ENCHUFABLE D=50

- Propiedad del archivo: ATAYO S.A.
- Formato: FIEBDC-3/2020
- Programa: PREMETI 2026
- Fecha: 26/02/2026
- Fecha de los precios: 26/02/2026
- Divisa: EUR

**D27ELF895** m TUBO ACERO INOXIDABLE V4A ENCHUFABLE D=50
Precio: 58.97
m. Tubo para instalaciones eléctricas, para la protección mecánica de cables y conductores, de acero inoxidable V4A con pared interior sin rebabas, enchufable D= 50 mm, de la marca OBO BETTERMANN, colocado en canalizaciones superficiales fijas, sujetado con grapas de fijación incluso p.p. de manguitos de unión, tes, codos, cajas de derivación mismo material, boquillas divisibles, abrazaderas... y pequeño material. Todo ello conforma a la norma ITC-BT-21, UNE -EN 61386-1 y DIN-EN 60423.(resto de características ver en archivo adjunto).

| Código | Ud | Descripción | Rendimiento | Precio | Importe |
|---|---|---|---|---|---|
| U01FY630 | h | Oficial primera electricista (mano de obra) | 0.03 | 24.5 | 0.74 |
| U01FY635 | h | Ayudante electricista (mano de obra) | 0.03 | 21.5 | 0.65 |
| U30JWC895 | m | Tubo acero enchufable D=50 mm acero inoxidable V4A | 1 | 32.01 | 32.01 |
| %U15M_50 | % | Accesorios del sistema (Tes, codos, cajas, abrazaderas...) | 50 % | 33.40 | 16.70 |
| %U15_10 | % | G.G. + B.I. empresa / autónomo eléctricidad 10% | 10 % | 50.10 | 5.01 |
| %CI | % | Costes indirectos..(s/total) | 7 % | 55.11 | 3.86 |
|  |  | Total |  |  | 58.97 |
