# TAPA PARA REJILLA/BANDEJA a= 100 mm Galv. Sendz

- Propiedad del archivo: ATAYO S.A.
- Formato: FIEBDC-3/2020
- Programa: PREMETI 2026 (NTCI)
- Fecha: 28/07/2026
- Fecha de los precios: 28/07/2026
- Divisa: EUR

**D27ELM302** m TAPA PARA REJILLA/BANDEJA a= 100 mm Galv. Sendz.
Precio: 2.35
m. Tapa de chapa para bandeja perforada/rejilla metálica de ancho 100 mm, para los modelos REJIBAND y PEMSABAND, montaje a presión sin tornillos ni fijaciones y permaneciendo fija hasta en posición vertical con acoplamientos para prolongaciones, acabado GS (galvanizado sendzimir) y ref. 73021100, totalmente instalada.

| Código | Ud | Descripción | Rendimiento | Precio | Importe |
|---|---|---|---|---|---|
| U01FY630 | h | Oficial primera electricista (mano de obra) | 0.01 | 24.5 | 0.25 |
| U01FY635 | h | Ayudante electricista (mano de obra) | 0.01 | 21.5 | 0.22 |
| U30JY111 | m | Tapa recta para REJILLA ancho 100 mm Galv. Sendz. | 1 | 1.53 | 1.53 |
| %U15_10 | % | G.G. + B.I. empresa / autónomo eléctricidad 10% | 10 % | 2.00 | 0.20 |
| %CI | % | Costes indirectos..(s/total) | 7 % | 2.20 | 0.15 |
|  |  | Total |  |  | 2.35 |
