# INVERSOR HÍBRIDO GROWATT TRIFÁSICO 4000TL3-XH

- Propiedad del archivo: ATAYO S.A.
- Formato: FIEBDC-3/2020
- Programa: PREMETI 2026 (NTCI)
- Fecha: 28/07/2026
- Fecha de los precios: 28/07/2026
- Divisa: EUR

**D45CG550** ud INVERSOR HÍBRIDO GROWATT TRIFÁSICO 4000TL3-XH
Precio: 1165.62
ud. Suministro y montaje de Inversor Híbrido Growatt trifásico 4000TL3-XH. Compuesto por inversor trifásico de conexión a red, siendo compatibles con baterias de litio. El inversor extraerá de la batería hasta 4000W de potencia de las baterías. Con las siguientes características:
- Potencia máxima recomendada para conectar: 8.000W.
- Voltaje máximo en CC: 1100V
- Voltaje de arranque: 160V
- Rango de voltaje del MPPT: 140V – 1000V
- Voltaje nominal de funcionamiento: 600V
- Intensidad máxima de entrada: 16A en MPPT
- Intensidad máxima de cortocircuito: 20A
- Número de seguidores MPPT: 2
- Máxima eficiencia: 98.3%
- Peso:12.5 kg
- Dimensiones:425 x 387 x 147 mm
incluso accesorios y parte proporcional de pequeño material. Completamente montado, probado y funcionando.

| Código | Ud | Descripción | Rendimiento | Precio | Importe |
|---|---|---|---|---|---|
| U45AA100 | h | Oficial 1ª instalador E.S.F. (A) (mano de obra) | 1 | 26 | 26.00 |
| U45AA200 | h | Ayudante instalador E.S.F. (A) (mano de obra) | 1 | 24 | 24.00 |
| U45DG550 | ud | Inversor Growatt trifásico 4000TL3-XH (material) | 1 | 1028.57 | 1028.57 |
| %45GL900 | % | Pequeño material eléctrico | 1 % | 1078.57 | 10.79 |
| %CI | % | Costes indirectos..(s/total) | 7 % | 1089.36 | 76.26 |
|  |  | Total |  |  | 1165.62 |
