# INVERSOR RED HUAWEI SUN2000-30KTL-M3 30000W TRIFÁSICO

- Propiedad del archivo: ATAYO S.A.
- Formato: FIEBDC-3/2020
- Programa: PREMETI 2026 (NTCI)
- Fecha: 28/07/2026
- Fecha de los precios: 28/07/2026
- Divisa: EUR

**D45CH540** ud INVERSOR RED HUAWEI SUN2000-30KTL-M3 30000W TRIFÁSICO
Precio: 2859.03
ud. Suministro y montaje de Inversor Red Huawei SUN2000-30KTL-M3 30000W Trifásico. Compuesto por inversor trifásico de conexión a red, incorpora antena wifi. Cuenta con 4 MPPT, IP65 y una eficiencia de más del 98%.
Pico de Potencia del Inversor: 30000W
Potencia de Salida continuada: 30000W
Rango de Funcionamiento del MPP: 200-1000V
Peso del Inversor: 43kg
incluso accesorios y parte proporcional de pequeño material. Completamente montado, probado y funcionando.

| Código | Ud | Descripción | Rendimiento | Precio | Importe |
|---|---|---|---|---|---|
| U45AA100 | h | Oficial 1ª instalador E.S.F. (A) (mano de obra) | 4 | 26 | 104.00 |
| U45AA200 | h | Ayudante instalador E.S.F. (A) (mano de obra) | 4 | 24 | 96.00 |
| U45DH540 | ud | Inversor Red Huawei SUN2000-30KTL-M3 30000W Trifásico (material) | 1 | 2445.53 | 2445.53 |
| %45GL900 | % | Pequeño material eléctrico | 1 % | 2645.53 | 26.46 |
| %CI | % | Costes indirectos..(s/total) | 7 % | 2671.99 | 187.04 |
|  |  | Total |  |  | 2859.03 |
