# CARGADOR BATERIA 24V 12AVICTRON SAMRT IP22

- Propiedad del archivo: ATAYO S.A.
- Formato: FIEBDC-3/2020
- Programa: PREMETI 2026
- Fecha: 26/02/2026
- Fecha de los precios: 26/02/2026
- Divisa: EUR

**D45KA210** ud CARGADOR BATERIA 24V 12AVICTRON SAMRT IP22
Precio: 194.94
ud. Cargador de baterías 24V 12AVictron Samrt IP22. Incluso accesorios y pequeño material eléctrico. Totalmente montado, probado y funcionando.

| Código | Ud | Descripción | Rendimiento | Precio | Importe |
|---|---|---|---|---|---|
| U45AA100 | h | Oficial 1ª instalador E.S.F. (A) (mano de obra) | 0.25 | 26 | 6.50 |
| U45AA200 | h | Ayudante instalador E.S.F. (A) (mano de obra) | 0.25 | 24 | 6.00 |
| U45KB110 | ud | Cargador Batería 24V 12AVictron Samrt IP22 (material) | 1 | 167.89 | 167.89 |
| %45GL900 | % | Pequeño material eléctrico | 1 % | 180.39 | 1.80 |
| %CI | % | Costes indirectos..(s/total) | 7 % | 182.19 | 12.75 |
|  |  | Total |  |  | 194.94 |
