# BOCA EXTRACCIÓN HIGRO. C12 BAHIA CURVE L, d=125 mm Q=10-45 m³/h COCINA

- Propiedad del archivo: ATAYO S.A.
- Formato: FIEBDC-3/2020
- Programa: PREMETI 2026 (NTCI)
- Fecha: 28/07/2026
- Fecha de los precios: 28/07/2026
- Divisa: EUR

**D31VCB005** ud BOCA EXTRACCIÓN HIGRO. C12 BAHIA CURVE L, d=125 mm Q=10-45 m³/h COCINA
Precio: 103.55
ud. Suministro e instalación de boca de extracción higrorregulable para ventilación mecánica controlada modelo C12 Bahia Curve L de o similar para cocinas de diámetro 125 mm y dimensiones 230x163x48,8 mm, para un caudal de entre 10 m³/h y 45 m³/h, presión entre 80 y160 Pa y una humedad relativa entre 50 y 85% con cuello premontado para conexión al conducto de diámetro 125 mm y junta de estanqueidad. Totalmente montado y conctado al conducto de extracción. Según DB HS 3. Calidad del aire interior (CTE).

| Código | Ud | Descripción | Rendimiento | Precio | Importe |
|---|---|---|---|---|---|
| U01FY318 | h | Cuadrilla A climatización (mano de obra) | 0.18 | 45.5 | 8.19 |
| U32WE033 | ud | Boca extracción higrorregulable C12 Bahia Curve L d=125 mm (material) | 1 | 84.83 | 84.83 |
| %A10_PM2 | % | Pequeño material 2% | 2 % | 93.02 | 1.86 |
| %A10_MA2 | % | Medios auxiliares 2% | 2 % | 94.88 | 1.90 |
| %CI | % | Costes indirectos..(s/total) | 7 % | 96.78 | 6.77 |
|  |  | Total |  |  | 103.55 |

## Precios auxiliares

**U01FY318** h Cuadrilla A climatización (mano de obra)
Precio: 45.5
h. Cuadrilla A de climatización, cuantificando para su formación 1,00 h de oficial de primera y 1,00 h de ayudante.

| Código | Ud | Descripción | Rendimiento | Precio | Importe |
|---|---|---|---|---|---|
| U01FY310 | h | Oficial primera climatización (mano de obra) | 1 | 24.5 | 24.50 |
| U01FY313 | h | Ayudante climatización (mano de obra) | 1 | 21 | 21.00 |
|  |  | Total |  |  | 45.5 |
