# INST. VMC COMPL. S. FLUJO INDIV. AUTO. VIV. UNIF. (4 DORM. + 5 L. HÚM) aireador muro

- Propiedad del archivo: ATAYO S.A.
- Formato: FIEBDC-3/2020
- Programa: PREMETI 2026 (NTCI)
- Fecha: 28/07/2026
- Fecha de los precios: 28/07/2026
- Divisa: EUR

**D31VMK057** ud INST. VMC COMPL. S. FLUJO INDIV. AUTO. VIV. UNIF. (4 DORM. + 5 L. HÚM) aireador muro
Precio: 2099.5
ud. Suministro y montaje de ventilación mecánica controlada VMC de simple flujo autorregulable con grupo individual para vivienda unifamiliar que consta de: 4 dormitorios, salón/comedor, cocina, 2 cuartos de baño, lavadero y aseo, 168 m³/h.
Constituida por:
1.- Grupo de ventilación autorregulable modelo EasyHOME Auto Compact o similar para ventilación mecánica controlada de simple flujo autorregulable, para un caudal máximo 241 m³/h, compuesto por ventilador centrífugo, con motor de 2 velocidades para alimentación monofásica a 230 V y 50 Hz de frecuencia y carcasa exterior de plástico de 187x460x459 mm, 4 embocaduras para conexión a conductos de extracción de 80 mm de diámetro, 1 embocadura para conexión a conducto de extracción de 125 mm de diámetro y 1 embocadura de salida de aire de 160 mm de diámetro.
2.- Entradas de aire (aireador de admisión): 1 ud colocada en dormitorio principal, modelo MINI-EA 37 dB o similar en color blanco, fabricado en plástico PS de aletas con función antimosquitos, fijación oculta, tamaño 295x39x39 mm con ranura simple de 250x12 mm. Caudal 30 m³/h y 37 dB, con rejilla exterior modelo GEB 100 y kit de manguitos modelo MTC 100/125 + MEA 45, formado por manguito de chapa galvanizada de 536x220x80 mm, con aberturas para manguito de conexión y manguito pasamuros circular de 100/125 mm de diámetro y manguito de conexión para aireador de admisión de 353x13,8x45 mm. 1 ud colocada en cada dormitorio modelo MINI-EA 37 dB o similar en color blanco, fabricado en plástico PS de aletas con función antimosquitos, fijación oculta, tamaño 295x39x39 mm con ranura simple de 250x12 mm. Caudal 15 m³/h y 37 dB, con rejilla exterior modelo GEB 100 y kit de manguitos modelo MTC 100/125 + MEA 45, formado por manguito de chapa galvanizada de 536x220x80 mm, con aberturas para manguito de conexión y manguito pasamuros circular de 100/125 mm de diámetro y manguito de conexión para aireador de admisión de 353x13,8x45 mm. 1 ud colocada en salón/comedor modelo MINI-EA 37 dB o similar en color blanco, fabricado en plástico PS de aletas con función antimosquitos, fijación oculta, tamaño 295x39x39 mm con ranura simple de 250x12 mm. Caudal 45 m³/h y 37 dB, con rejilla exterior modelo GEB 100 y kit de manguitos modelo MTC 100/125 + MEA 45, formado por manguito de chapa galvanizada de 536x220x80 mm, con aberturas para manguito de conexión y manguito pasamuros circular de 100/125 mm de diámetro y manguito de conexión para aireador de admisión de 353x13,8x45 mm.
3.- Boca de extracción colocadas un cocina, modelo Bap.SI twin o similar de dimensiones 158x200x48 mm, para conexión a conducto de diámetro 125 mm, con cuello premontado para conexión a conducto, junta de estanqueidad, aislamiento acústico de 43 dB(A), para un caudal de 60 m³/h y rango de presión 50-160 Pa y 1 ud colocada en cada cuarto húmedo (2 cuarto de baño, lavadero y aseo), modelo Bap.SI twin o similar, para conductos de 80 con cuello premontado para conexión al conducto, con cuello premontado para, dimensiones 158x200x48 mm, junta de estanqueidad, aislamiento acústico de 38 dB(A), para un caudal de 30 m³/h y rango de presión 50-160 Pa.
4.- Red de conductos horizontales flexibles de lámina de PVC y cable de acero en espiral, modelo Algaine estándar o similar de secciones circulares d=80-125 mm.
Comprende todos los trabajos en el interior de la vivienda (la red vertical y la salida a cubierta se presupuestarán en unidades aparte), materiales para su montaje, sujeción, accesorios, piezas especiales y medios auxiliares necesarios para dejar la unidad totalmente instalada, probada y en perfecto estado de funcionamiento, incluso p.p. de ayudas de albañilería y electricidad. Según DB HS 3. Calidad del aire interior (CTE).

| Código | Ud | Descripción | Rendimiento | Precio | Importe |
|---|---|---|---|---|---|
| U01FY318 | h | Cuadrilla A climatización (mano de obra) | 14.6 | 45.5 | 664.30 |
| U01AA501 | h | Cuadrilla A (mano de obra) | 1.5 | 54.65 | 81.98 |
| U01FY625 | h | Oficial especializado instalación eléctrica (mano de obra) | 0.6 | 24.5 | 14.70 |
| U32WF000 | ud | Grupo VMC auto. simple flujo EASYHOME AUTO COMPACT (material) | 1 | 215.05 | 215.05 |
| U32WD004 | ud | Entrada aire auto. MINI EA 37dB Q<15 m³/h blanco (material) | 3 | 14.37 | 43.11 |
| U32WD006 | ud | Entrada aire auto. MINI EA 37dB Q<30 m³/h blanco (material) | 1 | 14.37 | 14.37 |
| U32WD007 | ud | Entrada aire auto. MINI EA 37dB Q<45 m³/h blanco (material) | 1 | 14.37 | 14.37 |
| U32WD019 | ud | Kit manguito para entrada de aire MTC 100/125 + MEA 45 (material) | 5 | 73.61 | 368.05 |
| U32WD020 | ud | Manguito pasamuros circular 100 mm/300mm (material) | 5 | 10.37 | 51.85 |
| U32WD021 | ud | Rejilla exterior blanca GEB 100 (material) | 5 | 17.6 | 88.00 |
| U32WE017 | ud | Boca extracción autorregulable Bap´SI twin 60 m³/h (material) | 1 | 18.87 | 18.87 |
| U32WE013 | ud | Boca extracción autorregulable Bap´SI twin 30 m³/h (material) | 4 | 18.87 | 75.48 |
| U32WC057 | m | Conducto flexible poliéster ALGAINE ESTANDAR d=80 mm (material) | 27 | 2.89 | 78.03 |
| U32WC059 | m | Conducto flexible poliéster ALGAINE ESTANDAR d=125 mm (material) | 6 | 3.44 | 20.64 |
| %MATVENT | % | Accesorios para instalación | 10 % | 1748.80 | 174.88 |
| %A10_MA2 | % | Medios auxiliares 2% | 2 % | 1923.68 | 38.47 |
| %CI | % | Costes indirectos..(s/total) | 7 % | 1962.15 | 137.35 |
|  |  | Total |  |  | 2099.5 |

## Precios auxiliares

**U01FY318** h Cuadrilla A climatización (mano de obra)
Precio: 45.5
h. Cuadrilla A de climatización, cuantificando para su formación 1,00 h de oficial de primera y 1,00 h de ayudante.

| Código | Ud | Descripción | Rendimiento | Precio | Importe |
|---|---|---|---|---|---|
| U01FY310 | h | Oficial primera climatización (mano de obra) | 1 | 24.5 | 24.50 |
| U01FY313 | h | Ayudante climatización (mano de obra) | 1 | 21 | 21.00 |
|  |  | Total |  |  | 45.5 |

**U01AA501** h Cuadrilla A (mano de obra)
Precio: 54.65
h. Cuadrilla A de albañilería, cuantificando para su formación 1,00 h de oficial de primera, 1,00 h de ayudante y 0,50 h de peón suelto.

| Código | Ud | Descripción | Rendimiento | Precio | Importe |
|---|---|---|---|---|---|
| U01AA007 | h | Oficial primera (mano de obra) | 1 | 23.13 | 23.13 |
| U01AA009 | h | Ayudante (mano de obra) | 1 | 21.1 | 21.10 |
| U01AA011 | h | Peón suelto (mano de obra) | 0.5 | 20.84 | 10.42 |
|  |  | Total |  |  | 54.65 |
