# CUBIERTA PLANA TRANSITABLE PARA TRÁFICO DE VEHÍCULOS SIN AISLAMIENTO CHOVA PROTECCIÓN ASFALTO

- Propiedad del archivo: ATAYO S.A.
- Formato: FIEBDC-3/2020
- Programa: PREMETI 2026
- Fecha: 26/02/2026
- Fecha de los precios: 26/02/2026
- Divisa: EUR

**D17SA210** m² CUBIERTA PLANA TRANSITABLE PARA TRÁFICO DE VEHÍCULOS SIN AISLAMIENTO CHOVA PROTECCIÓN ASFALTO
Precio: 94.26
m². Cubierta plana transitable, no ventilada, pendiente del 1% al 5%, para tráfico rodado, constituida por formación de pendientes de faldón (1% - 5%), con 5 cm de espesor medio de hormigón aligerado celular CEM II/A-P 42,5R, formando las vertientes, pequeñas limas, y canaletas de desagüe con maestras de ladrillo hueco doble, según planos de detalle, terminado con capa de 1,50 cm de mortero de cemento CSIII-W2 (1:6), para regularización y protección, incluso replanteo, parte proporcional de tabiquillos-guía y limas, maestreado de los mismos, mermas, roturas, fratasado del mortero, medios de elevación, carga, y seguridad, retirada de escombros y limpieza. Impermeabilización bicapa constituida por emulsión bituminosa PRIMER EAL, en toda la cubierta, con un consumo aproximado de 300 g/m²; lámina de betún modificado con elastómero SBS, LBM(SBS)-40-FV, POLITABER VEL 40 "CHOVA", totalmente adheridas con soplete y lámina adherida de betún modificado con elastómero SBS, LBM(SBS)-48-FP, POLITABER PARKING 48 "CHOVA" con armadura de poliéster de 160 g/m² y acabado superior en fieltro de poliéster antipunzonante; riego de adherencia, con emulsión asfáltica catiónica termoadherente tipo C60B3 TER con una dotación de 0,50 kg/m², y capa de protección realizada con mezcla bituminosa en caliente tipo AC-32 BASE 50/70 G en capa de base de 8 cm de espesor, con áridos con desgaste de los ángeles <30, extendida y compactada, incluido riego asfáltico de imprimación mediante emulsión catiónica C50BF4 IMP y filler de aportación y betún. Capa de rodadura de 4 cm de espesor, con áridos con desgaste de los ángeles <20, extendida y compactada, incluido riego asfáltico de adherencia con emulsión catiónica C60B3 ADH, filler de aportación y betún. Árido con marcado CE y DdP (Declaración de prestaciones) según Reglamento (UE) 305/2011. Totalmente terminada; i/p.p. de solapes y juntas.

| Código | Ud | Descripción | Rendimiento | Precio | Importe |
|---|---|---|---|---|---|
| U01AA007 | h | Oficial primera (mano de obra) | 0.15 | 23.13 | 3.47 |
| U01AA009 | h | Ayudante (mano de obra) | 0.15 | 21.1 | 3.17 |
| D08AA009 | m² | FORM. PTES. HORMIGÓN ALIGERADO 5 cm | 1 | 15.99 | 15.99 |
| U16PC200 | m² | Emulsión asfáltica aniónica PRIMER EAL | 0.3 | 2.7 | 0.81 |
| U16PC220 | m² | Lámina betún modificado elastómero POLITABER VEL 40 (LBM 40 FV) | 1.1 | 10.11 | 11.12 |
| U16PC244 | m² | Lámina betún modificado elastómero POLITABER PARKING 48 (LBM 48-FP) | 1.1 | 17.84 | 19.62 |
| D36GD230 | m² | EMULSIÓN ECL-I IMPRIMACIÓN | 1 | 0.74 | 0.74 |
| D36GD410 | t | MEZCLA BITUMINOSA EN CALIENTE AC 32 BASE | 0.15 | 76.45 | 11.47 |
| D36GD480 | m² | PAVIMENTO MBC 4 cm (CAPA RODADURA) AC 16 surf S | 1 | 21.7 | 21.70 |
| %CI | % | Costes indirectos..(s/total) | 7 % | 88.09 | 6.17 |
|  |  | Total |  |  | 94.26 |

## Precios auxiliares

**D08AA009** m² FORM. PTES. HORMIGÓN ALIGERADO 5 cm
Precio: 15.99
m². Formación de pendientes para cubiertas planas con hormigón aligerado HNE-15 N/mm², tamaño máx. del árido 20 mm, de 5 cm de espesor medio, i/replanteo, ejecución de maestras, regleado y capa de mortero de cemento M5 según UNE-EN 998-2 de 2 cm de espesor, i/p.p. de costes indirectos.

| Código | Ud | Descripción | Rendimiento | Precio | Importe |
|---|---|---|---|---|---|
| U01AA505 | h | Cuadrilla E (mano de obra) | 0.08 | 43.97 | 3.52 |
| A02KE301 | m³ | HORMIGÓN HM-20/P/20/X0 AIREANTE (material) | 0.06 | 141.61 | 8.50 |
| A01JF006 | m³ | MORTERO CEMENTO M5 (material) | 0.025 | 116.89 | 2.92 |
| %CI | % | Costes indirectos..(s/total) | 7 % | 14.94 | 1.05 |
|  |  | Total |  |  | 15.99 |

**D36GD230** m² EMULSIÓN ECL-I IMPRIMACIÓN
Precio: 0.74
m². Emulsión tipo ECL-1 en riego de imprimación. i/ barrido y preparación de la superficie.

| Código | Ud | Descripción | Rendimiento | Precio | Importe |
|---|---|---|---|---|---|
| U01AA006 | h | Capataz (mano de obra) | 0.001 | 26 | 0.03 |
| U01AA011 | h | Peón suelto (mano de obra) | 0.001 | 20.84 | 0.02 |
| U39AM005 | h | Camión bituminador 130 CV (maquinaria) | 0.002 | 46.44 | 0.09 |
| U39AG005 | h | Barredora autopropulsada (maquinaria) | 0.001 | 25.74 | 0.03 |
| U39DE005 | t | Ligante emulsión ECL-1 (material) | 0.001 | 515 | 0.52 |
| %CI | % | Costes indirectos..(s/total) | 7 % | 0.69 | 0.05 |
|  |  | Total |  |  | 0.74 |

**D36GD410** t MEZCLA BITUMINOSA EN CALIENTE AC 32 BASE
Precio: 76.45
t. Mezcla bituminosa en caliente AC 32 BASE, de tipo hormigón bituminoso y abertura de tamiz de 32 mm según UNE-EN 933-2 (tamiz que deja pasar entre un 90% y 100% del total del árido) en capa de base, para una distancia máxima de 40-50 km de la planta, extendida y compactada.

| Código | Ud | Descripción | Rendimiento | Precio | Importe |
|---|---|---|---|---|---|
| U01AA005 | h | Encargado (mano de obra) | 0.05 | 30 | 1.50 |
| U01AA501 | h | Cuadrilla A (mano de obra) | 0.2 | 54.65 | 10.93 |
| U39EA200 | t | Mezcla Bituminosa AC 32 base G (material) | 1 | 37.43 | 37.43 |
| U39AI008 | h | Extendedora aglomerado (maquinaria) | 0.05 | 78.62 | 3.93 |
| U39AC007 | h | Compactador neumático autopropulsado100 CV (maquinaria) | 0.095 | 46.23 | 4.39 |
| U39AH025 | h | Camión bañera 200 CV (maquinaria) | 0.23 | 57.69 | 13.27 |
| %CI | % | Costes indirectos..(s/total) | 7 % | 71.45 | 5.00 |
|  |  | Total |  |  | 76.45 |

**D36GD480** m² PAVIMENTO MBC 4 cm (CAPA RODADURA) AC 16 surf S
Precio: 21.7
m². Pavimento de 4 cm de espesor a base de mezcla bituminosa en caliente tipo AC16 surf D, (mezcla semidensa para capa de rodadura de calzadas), para una distancia máxima de 40-50 km de la planta.

| Código | Ud | Descripción | Rendimiento | Precio | Importe |
|---|---|---|---|---|---|
| U01AA011 | h | Peón suelto | 0.03 | 20.84 | 0.63 |
| U39EA255 | m² | Pavimento MBC 4 cm Ac 16 Surf S | 1 | 7.84 | 7.84 |
| U39AI008 | h | Extendedora aglomerado | 0.05 | 78.62 | 3.93 |
| U39AC007 | h | Compactador neumático autopropulsado100 CV | 0.095 | 46.23 | 4.39 |
| U39AH025 | h | Camión bañera 200 CV | 0.007 | 57.69 | 0.40 |
| U39DA001 | t | Betún asfáltico B 40/50 (material) | 0.005 | 618 | 3.09 |
| %CI | % | Costes indirectos..(s/total) | 7 % | 20.28 | 1.42 |
|  |  | Total |  |  | 21.7 |

**A01JF006** m³ MORTERO CEMENTO M5 (material)
Precio: 116.89
m³. Mortero de cemento EN 197-1- CEM II/B-P 32,5 R según RC-16 y arena de río M5 con una resistencia a compresión de 5 N/mm² según norma UNE-EN 998-2, confeccionado con hormigonera de 250 L.

| Código | Ud | Descripción | Rendimiento | Precio | Importe |
|---|---|---|---|---|---|
| U01AA011 | h | Peón suelto | 1.2 | 20.84 | 25.01 |
| U04CA001 | t | Cemento EN 197-1- CEM II/B-P 32,5 R Granel (material) | 0.25 | 175.6 | 43.90 |
| U04AA001 | m³ | Arena de río (0-5 mm) (material) | 1.1 | 39.2 | 43.12 |
| U04PY001 | m³ | Agua (material) | 0.255 | 1.7 | 0.43 |
| A03LA005 | h | HORMIGONERA ELÉCTRICA 250 L (material) | 0.8 | 5.54 | 4.43 |
|  |  | Total |  |  | 116.89 |

**A02KE301** m³ HORMIGÓN HM-20/P/20/X0 AIREANTE (material)
Precio: 141.61
m³. Hormigón en masa HM-20/P/20/X0 Nmm² con cemento EN 197-1- CEM II/B-P 32,5 R según RC-16 arena de río, árido rodado tmáx.20 mm, con aditivo aireante, confeccionado en hormigonera de 250 L, para vibrar y consistencia plástica.

| Código | Ud | Descripción | Rendimiento | Precio | Importe |
|---|---|---|---|---|---|
| U01AA011 | h | Peón suelto | 1.1 | 20.84 | 22.92 |
| U04CA001 | t | Cemento EN 197-1- CEM II/B-P 32,5 R Granel | 0.365 | 175.6 | 64.09 |
| U04AA101 | t | Arena de río (0-5 mm) (material) | 0.65 | 24.5 | 15.93 |
| U04AF050 | t | Gravilla 5/20 mm (material) | 1.3 | 25.6 | 33.28 |
| U04PY001 | m³ | Agua | 0.15 | 1.7 | 0.26 |
| U04PK001 | kg | Aditivo aireante hormigón (material) | 1.65 | 1.43 | 2.36 |
| A03LA005 | h | HORMIGONERA ELÉCTRICA 250 L | 0.5 | 5.54 | 2.77 |
|  |  | Total |  |  | 141.61 |

**A03LA005** h HORMIGONERA ELÉCTRICA 250 L (material)
Precio: 5.54
h. Hormigonera eléctrica de 250 L con un motor eléctrico de 3CV, con bastidor y cabina de acero, pala mezcladoras, adecuadas para asegurar una mezcla rápida y homogénea, mecanismos protegidos herméticamente, con un peso en vacío de 290kg y un rendimiento aproximado de 3,4m³.

| Código | Rendimiento |
|---|---|
| U02LA201 | 1 |
| U%10 | 10 % |
| U02SW005 | 3.5 |

**U01AA501** h Cuadrilla A (mano de obra)
Precio: 54.65
h. Cuadrilla A de albañilería, cuantificando para su formación 1,00 h de oficial de primera, 1,00 h de ayudante y 0,50 h de peón suelto.

| Código | Ud | Descripción | Rendimiento | Precio | Importe |
|---|---|---|---|---|---|
| U01AA007 | h | Oficial primera | 1 | 23.13 | 23.13 |
| U01AA009 | h | Ayudante | 1 | 21.1 | 21.10 |
| U01AA011 | h | Peón suelto | 0.5 | 20.84 | 10.42 |
|  |  | Total |  |  | 54.65 |

**U01AA505** h Cuadrilla E (mano de obra)
Precio: 43.97
h. Cuadrilla E de albañilería, cuantificando para su formación 1,00 h de oficial de primera y 1,00 h de peón suelto.

| Código | Ud | Descripción | Rendimiento | Precio | Importe |
|---|---|---|---|---|---|
| U01AA007 | h | Oficial primera | 1 | 23.13 | 23.13 |
| U01AA011 | h | Peón suelto | 1 | 20.84 | 20.84 |
|  |  | Total |  |  | 43.97 |
