# PISCINA OBRA NUEVA CON POLIUREA PURA Y ACABADO CERÁMICO

- Propiedad del archivo: ATAYO S.A.
- Formato: FIEBDC-3/2020
- Programa: PREMETI 2026 (NTCI)
- Fecha: 28/07/2026
- Fecha de los precios: 28/07/2026
- Divisa: EUR

**D17KC005** m² PISCINA OBRA NUEVA CON POLIUREA PURA Y ACABADO CERÁMICO
Precio: 83.59
m². Impermeabilización de piscinas, acuarios, fuentes, constituido por:
1.- Aplicación de MORTERO ARGOTEC® cosmético R2 en zonas desconchadas del soporte. No está incluida ni la limpieza y preparación previa del soporte, ni reparación de irregularidades, ni sellado de fisuras.
2.- Aplicación de una capa de IMPRIMACIÓN DANOPRIMER® EP, de base epoxi bicomponente, para mejorar la consolidación, sellado y adherencia del soporte, con una resistencia a la adherencia por tracción de 3,8 MPa según EN 13892-8, exenta de disolventes, y curado rápido a bajas temperaturas, de aplicación manual con rodillo con un rendimiento aproximado de 300 a 500 g/m², dependiendo de la porosidad del soporte.
3.- Aplicación de la MEMEBRANA DE IMPERMEABILIZACIÓN DANOCOAT® 250 a base de poliurea pura bicomponente, totalmente adherida al soporte, y aplicada mediante proyección en caliente con relación de mezcla 1:1 en volumen, libre de disolventes y plastificantes, con 100 % de contenido en sólidos, de curado en 5 segundos, con una resistencia a la tracción > 21 MPa y elongación a rotura > 400% según EN ISO 527-1, adherencia por tracción de 4 MPa según EN 1542, resistencia al impacto sin grietas con altura de caída > 2.500 mm y valor IR de 24,5 Nm según EN ISO 6272-1, con resistencia al desgaste Taber y pérdida de peso de 128 mg según EN 5470-1, con resistencia a choque térmico entre 125 °C y -60 °C según EN 13687-5, con resistencia a la fisuración de clase A5 en método estático, y con puenteo de fisuras > 2.500 µm en método dinámico después de 1.000 ciclos a -10 °C según la EN 1062-7, comportamiento a fuego Broof (t1) según EN 13501-5+A1 parte 5, con resistencia a fuertes ataques químicos según la Norma EN 13529, donde después de 3 días en contacto con reactivos empleados tales como:gasolina, gasóleo, aceite de motor, ácido acético al 10 %, ácido sulfúrico al 20 %, hidróxido de sodio al 20%, cloruro de sodio al 20 %, NO se observa ningún cambio en la membrana; con un rendimiento = 2,2 kg/m², y un espesor de unos 2 mm.
4.- Aplicación de capa de PUENTE DE UNIÓN DANOPRIMER® PU, de base poliuretano monocomponente de baja viscosidad para mejorar la consolidación y adherencia de soportes poco porosos, con una resistencia a la adherencia por tracción de 3,9 MPa según EN 13892-8, aplicada en capa fina de forma manual, con curado en unas 24 h y rendimiento aproximado de 50 a 100 g/m² espolvoreado con ÁRIDO DE SÍLICE DANOQUARTZ® SP 49 con un diámetro ±0,5 mm para favorecer anclaje mecánico.
5.- Aplicación de ADHESIVO CEMENTOSO deformable ARGOCOLA® ÉLITE 600, de altas prestaciones de clase C2FTE S2 según la norma UNE EN 12004.
6.- Colocación de revestimiento de gresite o azulejo con juntas ARJUNT® Universal, excepto en color negro, mortero polímero modificado coloreado a base de conglomerantes hidráulicos, de clasificación según UNE EN 13888: CG2 AW.
7.-
Incluye parte proporcional de: encuentros con paramentos elevando la impermeabilización sobre acabado de suelo y tomas de llenado formados por: cordón de sellado a modo de media caña ELASTYDAN® PU 40 GRIS.

| Código | Ud | Descripción | Rendimiento | Precio | Importe |
|---|---|---|---|---|---|
| U01AA005 | h | Encargado (mano de obra) | 0.2 | 30 | 6.00 |
| U01AA007 | h | Oficial primera (mano de obra) | 0.32 | 23.13 | 7.40 |
| U01FP504 | h | Equipo de aplicación de poliurea (mano de obra) | 0.3 | 55 | 16.50 |
| U16DC039 | kg | Mortero ARGOTEC® COSMÉTICO R2 Danosa (material) | 1 | 0.95 | 0.95 |
| U16DC019 | kg | Imprimación epoxi bicomponente DANOPRIMER ® EP (material) | 0.5 | 20.95 | 10.48 |
| U16DC007 | kg | Membrana líquida de poliurea pura impermeable DANOCOAT® 250 (material) | 2.2 | 10.66 | 23.45 |
| U16DC001 | kg | Imprimación de poliuretano DANOPRIMER ® PU (material) | 0.1 | 27.3 | 2.73 |
| U16DC069 | kg | Mortero cementoso ARGOCOLA ® Élite 600 (C2TES2) (material) | 4.5 | 1.21 | 5.45 |
| U16DC031 | kg | Mortero para juntas ARJUNT UNIVERSAL (material) | 0.64 | 1.06 | 0.68 |
| %A10_PS4 | % | Puntos singulares 4% | 4 % | 73.64 | 2.95 |
| %A10_PM2 | % | Pequeño material 2% | 2 % | 76.59 | 1.53 |
| %CI | % | Costes indirectos..(s/total) | 7 % | 78.12 | 5.47 |
|  |  | Total |  |  | 83.59 |
