# PROTECCIÓN FRENTE AL GAS RADÓN AUTOADHESIVA BAJO SOLERA ZONAS I y II

- Propiedad del archivo: ATAYO S.A.
- Formato: FIEBDC-3/2020
- Programa: PREMETI 2026 (NTCI)
- Fecha: 28/07/2026
- Fecha de los precios: 28/07/2026
- Divisa: EUR

**D17WA003** m² PROTECCIÓN FRENTE AL GAS RADÓN AUTOADHESIVA BAJO SOLERA ZONAS I y II
Precio: 25.2
m². Barrera de protección frente al radón bajo solera, para zona I y II, colocada sobre hormigón de limpieza con superficie lisa y uniforme formada por:
1.- Imprimación con emulsión asfáltica aniónica con cargas tipo EB SUPERMUL de 25 kg, "CHOVA" de consistencia viscosa y aplicación en frío lámina POLITABER AUTOADHESIVA ANTI RADÓN "CHOVA", de 1,5 kg/m² de betún autoadhesivo elastomérico (SBS), sin armadura, acabado interior plástico siliconado retirable y acabado exterior con hoja metálica de complejo de aluminio y film de poliéster (complejo alupol, AL+PET).
2.- Capa antipunzonante de geotextil de polipropileno no tejido, GEOFIM PP 125-15 "CHOVA" de 125 g/m² colocado sobre la barrera de radón; lista para verter el hormigón de la solera.
3.- Incluso p/p de limpieza y preparación de la superficie, mermas, solapes y refuerzos de las láminas asfálticas e imprimación en puntos singulares, etc. Productos con Marcado CE y ejecución según DB HS6 del CTE y ejecución según CTE DB SH 6 Proteccón frente a la exposición al radón. Espesor apróx. del conjunto 2,46 mm.

| Código | Ud | Descripción | Rendimiento | Precio | Importe |
|---|---|---|---|---|---|
| U01FP501 | h | Oficial 1ª impermeabilizador (mano de obra) | 0.15 | 24 | 3.60 |
| U01FP502 | h | Ayudante impermeabilizador (mano de obra) | 0.15 | 22 | 3.30 |
| U16PC198 | kg | Emulsión asfáltica aniónica con cargas tipo EB SUPERMUL CHOVA (material) | 0.3 | 3.2 | 0.96 |
| U16PC226 | m² | Lámina de betún autoadhesivo POLITABER AUTOADHESIVA ANTI RADÓN CHOVA (material) | 1.1 | 10.9 | 11.99 |
| U16PC446 | m² | Geotextil no tejido sintético de polipropileno-polietileno GEOFIM PP 125-15 | 1.05 | 2.26 | 2.37 |
| %A10_PS6 | % | Puntos singulares 6% | 6 % | 22.22 | 1.33 |
| %CI | % | Costes indirectos..(s/total) | 7 % | 23.55 | 1.65 |
|  |  | Total |  |  | 25.2 |
