# BARRERA FRENTE AL GAS RADÓN SOBRE SOLERA

- Propiedad del archivo: ATAYO S.A.
- Formato: FIEBDC-3/2020
- Programa: PREMETI 2026 (NTCI)
- Fecha: 28/07/2026
- Fecha de los precios: 28/07/2026
- Divisa: EUR

**D17WA305** m² BARRERA FRENTE AL GAS RADÓN SOBRE SOLERA
Precio: 38.23
m². Impermeabilización, protección frente al gas radón y despresurización de solera de cimentación formada por:
1.-
Tubería de drenaje perforado y corrugado de PEAD TUBODAN® 160.
2.- Relleno de grava filtrante (no inclida en el precio).
3.- BARRERA DE VAPOR a base de lámina de polietileno de baja densidad de 0,25 mm de espesor DANOPOL® 250 BV.
4.- Solera de hormigón y mortero de regularización (no incluidos en el precio).
5.- IMPRIMACIÓN BITUMINOSA de base acuosa, 0,3 kg/m², CURIDAN®
6.- LÁMINA BITUMINOSA de espesor 3,5 mm modificada con elastómeros SBS, con terminación en film plástico, con armadura de fieltro de poliéster de gran gramaje, de 4 kg/m², POLYDAN® RADON 180-40 P ELAST adherida al soporte con soplete.
7.- Capa antipunzonante formada por GEOTEXTILl de poliéster DANOFELT® PY 300; listo para ejecutar pavimento.
8.-
Incluso parte proporcional de: Encuentros con muro de sótano o paramento elevando la impermeabilización 20 cm en la vertical encuentro muro y solera, formado por: imprimación bituminosa de base acuosa, 0,3 kg/m², CURIDAN®; banda de refuerzo en peto con lámina bituminosa de betún modificado con elastómeros SBS barrera radón, con armadura de fieltro de poliéster de gran gramaje, de 4 kg/m², POLYDAN® RADON 180-40 P ELAST y banda de terminación con lámina bituminosa de betún modificado con elastómeros SBS barrera radón, con armadura de fieltro de poliéster de gran gramaje, de 4 kg/m², POLYDAN® RADON 180-40 P ELAST, ambas adheridas al soporte y entre sí con soplete. Productos provistos de marcado CE europeo y sistema de impermeabilización certificado mediante Documento de Idoneidad Técnica (DIT) 567R/21 ESTERDAN® - SELF-DAN®- POLYDAN® ESTRUCTURAS ENTERRADAS. Puesta en obra conforme a DIT nº 567R/21 y norma UNE 104401 y ejecución según CTE DB SH 6 Proteccón frente a la exposición al radón. Espesor apróx. del conjunto 6,35 mm, solo impermeabilización no se han considerado los esperores ni de la grava, ni tubos, ni solera.

| Código | Ud | Descripción | Rendimiento | Precio | Importe |
|---|---|---|---|---|---|
| U01FP501 | h | Oficial 1ª impermeabilizador (mano de obra) | 0.17 | 24 | 4.08 |
| U01FP502 | h | Ayudante impermeabilizador (mano de obra) | 0.17 | 22 | 3.74 |
| U16DC037 | m | Tubería de drenaje TUBODAN 160 (material) | 1 | 8.97 | 8.97 |
| U16PA009 | m² | Lámina bituminosa POLYDAN RADON 180-40 P ELAST. (material) | 1.1 | 9.04 | 9.94 |
| U15EG007 | m² | Geotextil Danofelt PY 300 gr/m² (material) | 1.1 | 2.33 | 2.56 |
| U16PA015 | m² | Barrera de vapor sintética DANOPOL 250 BV (material) | 1.1 | 2.37 | 2.61 |
| U16AD003 | kg | Imprimación asfáltica Curidán (material) | 0.3 | 3.83 | 1.15 |
| %A10_PS6 | % | Puntos singulares 6% | 6 % | 33.05 | 1.98 |
| %A10_MA2 | % | Medios auxiliares 2% | 2 % | 35.03 | 0.70 |
| %CI | % | Costes indirectos..(s/total) | 7 % | 35.73 | 2.50 |
|  |  | Total |  |  | 38.23 |
