# AISL. CÁM. ISOVER PANEL SEMIRRÍGIDO GEOWALL 34-60

- Propiedad del archivo: ATAYO S.A.
- Formato: FIEBDC-3/2020
- Programa: PREMETI 2026
- Fecha: 26/02/2026
- Fecha de los precios: 26/02/2026
- Divisa: EUR

**D16DF032** m² AISL. CÁM. ISOVER PANEL SEMIRRÍGIDO GEOWALL 34-60
Precio: 21.08
m². Aislamiento termo-acústico por el interior de la fachada de cámaras Sistema ECOSEC (DIT 489R/18) con lana mineral ISOVER GEOWALL 34 constituido por un panel semirrígido de 60 mm de espesor cumpliendo la norma UNE EN 13162 Productos Aislantes térmicos para aplicaciones en la edificación con una conductividad térmica de 0,034 W / (m•K), clase de reacción al fuego A1 y código de designación MW-EN 13162-T3-WS-MU1, totalmente colocado.

| Código | Ud | Descripción | Rendimiento | Precio | Importe |
|---|---|---|---|---|---|
| U01AA007 | h | Oficial primera (mano de obra) | 0.1 | 23.13 | 2.31 |
| U01AA009 | h | Ayudante (mano de obra) | 0.1 | 21.1 | 2.11 |
| U15AD0694 | m² | Panel semirrígido lana mineral ISOVER Geowall 34-60 mm | 1.05 | 14.55 | 15.28 |
| %CI | % | Costes indirectos..(s/total) | 7 % | 19.70 | 1.38 |
|  |  | Total |  |  | 21.08 |
