# POLIURETANO PROY. 2 cm ESPESOR

- Propiedad del archivo: ATAYO S.A.
- Formato: FIEBDC-3/2020
- Programa: PREMETI 2026 (NTCI)
- Fecha: 28/07/2026
- Fecha de los precios: 28/07/2026
- Divisa: EUR

**D16AMDG172** m² POLIURETANO PROY. 2 cm ESPESOR
Precio: 6.13
m². Aislamiento mediante espuma rígida de poliuretano fábricada "in situ" por proyección sobre la cara interior o exterior del cerramiento de fachada, con una densidad de 35 kg/m³. y un espesor de 2 cm de media.

| Código | Ud | Descripción | Rendimiento | Precio | Importe |
|---|---|---|---|---|---|
| U01AA007 | h | Oficial primera (mano de obra) | 0.075 | 23.13 | 1.73 |
| U01AA009 | h | Ayudante (mano de obra) | 0.075 | 21.1 | 1.58 |
| U15HG001 | kg | Isocianato (material) | 0.36 | 3.1 | 1.12 |
| U15HG011 | kg | Poliol 9131 (material) | 0.36 | 3.6 | 1.30 |
| %CI | % | Costes indirectos..(s/total) | 7 % | 5.73 | 0.40 |
|  |  | Total |  |  | 6.13 |
