# WEBERTHERM ROBUSTO ACABADO ORGÁNICO WEBERTENE (ANTIFISURAS)

- Propiedad del archivo: ATAYO S.A.
- Formato: FIEBDC-3/2020
- Programa: PREMETI 2026 (NTCI)
- Fecha: 28/07/2026
- Fecha de los precios: 28/07/2026
- Divisa: EUR

**D09FAF715** m² WEBERTHERM ROBUSTO ACABADO ORGÁNICO WEBERTENE (ANTIFISURAS)
Precio: 178.65
m². Sistema universal de aislamiento térmico por el exterior para fachadas, webertherm ROBUSTO acabado orgánico, consistente en: suministro de las placas aislantes rígidas de lana de roca monodensidad, webertherm PLACA TF PROFI, con código de designación según la norma MW-EN 13162: T5 - DS(TH) - CS(10)30 - TR10 - WS - WL(P) - MU1, Euroclase A1 de reacción al fuego y conductividad térmica 0,035 W/m·K, de 80 mm de espesor. Las placas deben ser colocadas en posición horizontal en filas sucesivas, de abajo a arriba, a rompe-juntas en relación con la hilera anterior, y serán adheridas mediante el mortero monocomponente para la adhesión y regularización de paneles de aislamiento térmico, webertherm BASEGEL, compuesto a base de cemento gris, cargas minerales, resinas redispersables en polvo, fibra de vidrio de alta dispersión y aditivos especiales; y con las siguientes características técnicas: adherencia sobre ladrillo cerámico = 0,3 MPa, adherencia sobre webertherm AISLONE y sobre webertherm PLACA EPS = 0,08 MPa (CFS), absorción agua por capilaridad = 0,2 kg/m² ·min0,5 (Clase W2), µ = 10, resistencia a flexión = 2 MPa, resistencia a compresión = 6,0 MPa (CSIV), reacción al fuego Euroclase A1 y conductividad térmica 0,44 W/m·K. La aplicación del mortero como adhesivo se realizará directamente en el reverso de la placa mediante cordón perimetral y pegotes centrales asegurando una superficie de adhesión mínima del 40%, o bien mediante doble encolado con llana dentada de 10 x 10 mm, en caso de aplicación posterior sobre el soporte plano (irregularidades inferiores a 10 mm bajo un regle de 2 m), con un espesor total de 1 cm. Una vez seco el mortero de adhesión (transcurridas 24 horas), colocación las coronas de separación webertherm CORONA RS en los puntos de fijación formando una cuadrícula con una distancia entre ejes de 40 cm, realizando un taladro de 8 mm a través de su orificio central. En los paneles donde no coincida la posición de la corona con el centro de la misma, colocación de una espiga de fijación independientemente de la cuadrícula y sin corona. Colocación posterior de la malla metálica webertherm MALLA METÁLICA sobre las coronas de separación instaladas y fijación de ésta con espigas de núcleo metálico atornilladas webertherm ESPIGA SRD 5 coincidentes con las coronas. Colocación de espaciadores webertherm SEPARADOR RD. Posteriormente realización del revestimiento de las placas aislantes con el mortero de revoco base, webercal AISROC con las siguientes características técnicas: resistencia a la compresión = 0,4 N/mm² (hasta 2,5 N/mm²); resistencia a la flexotracción = 0,25 N/mm²; coeficiente de difusión al vapor de agua µ = 5; adherencia sobre ladrillo = 0,30 N/mm²; conductividad térmica ? = 0,1 W/m·K (Clase T1) y densidad producto endurecido 400-500 kg/m³; previa realización de maestras, aplicado mediante proyección mecánica en una sola mano; el espesor final después del relleno debe ser de 2 cm. Con el producto regularizado y aun en fresco, colocación de las mallas de refuerzo de fibra de vidrio adicionales en los vértices de los huecos existentes para evitar fisuras (no incl.). Pasadas de 1 a 4 horas, en fase plástica casi completa, realización del fratasado y compactado del mortero para dejar una superficie apta para recibir el acabado. Suministro y aplicación de mortero monocomponente de altas prestaciones para regularización de superficies, webertherm BASEGEL, aplicado en un espesor de 2-3 mm por mano, en dos manos y armado con malla de fibra de vidrio alcalino-resistente webertherm MALLA 160, con apertura del entramado 3,5 x 3,8 mm, 160 g/m², espesor 0,52 mm, valor nominal de resistencia a tracción en condiciones estándar de 2200 / 2200 y resistencia a elongación 3,8 / 3,8, embebida en la mitad del espesor; se aplicará una primera mano de mortero regularizador sobre la que se colocará, en fresco, la malla de refuerzo. Pasadas 24h y ya seca la primera mano, se aplicará una segunda mano de mortero regularizador cubriendo la malla en su totalidad y dejando una superficie lisa y apta para recibir el acabado. Finalmente, se aplicará el revestimiento de acabado webertene CLASSIC (disponible en granulometrías: XL= máx. 2,5 mm y L= máx. 1,5 mm), compuesto a base de resinas acrílicas, cargas minerales, pigmentos estables a UV, fungicidas y aditivos especiales y con las siguientes características técnicas: conductividad térmica 1,3 W/m·K, absorción agua por capilaridad W2, permeabilidad al vapor µ=120 (V1 SD=0,25) y reacción al fuego Euroclase A2, aplicado a gota con pistola o fratasado con llana según indicaciones de la ficha técnica (granulometría, textura y color a definir por la D.F.), con aplicación previa de la imprimación de fondeo universal webertene PRIMER, compuesto de mezcla de copolímeros acrílicos, cargas minerales, modificadores reológicos y aditivos especiales. Medido a cinta corrida descontando el 50% de los huecos mayores de 4 m². Incluso p/p de suministro y colocación de perfiles de arranque y de esquina, formación de juntas, rincones, aristas, mochetas, jambas, dinteles, remates en los encuentros con paramentos, revestimientos u otros elementos recibidos en su superficie.

| Código | Ud | Descripción | Rendimiento | Precio | Importe |
|---|---|---|---|---|---|
| U01FP040 | h | Oficial 1ª montador especializado | 0.8 | 24 | 19.20 |
| U01FP045 | h | Ayudante montador especializado | 0.8 | 21 | 16.80 |
| U13WA204 | kg | Webertene CLASSIC L, mortero acrílico coloreado listo al uso, color tendencia | 2.7 | 5.67 | 15.31 |
| U13WA210 | L | Webertene PRIMER, base reguladora de absorción para fachadas, color tendencia | 0.3 | 10.44 | 3.13 |
| U13WA220 | m² | Webertherm MALLA 160, malla de refuerzo | 1.1 | 2.47 | 2.72 |
| U13WA032 | kg | Webercal AISROC | 8 | 2.29 | 18.32 |
| U13WA316 | m² | Webertherm MALLA METÁLICA | 1 | 10.74 | 10.74 |
| U13WA318 | ud | Webertherm SEPARADOR RD | 20 | 0.1 | 2.00 |
| U13WA319 | ud | Webertherm CORONA RS | 6 | 1.02 | 6.12 |
| U13WA307 | ud | Webertherm Esipiga SRD-5 195 | 6 | 1.9 | 11.40 |
| U13WA290 | m² | Webertherm placa TF PROFI 80, aislante | 1 | 49.62 | 49.62 |
| U13WA212 | kg | Webertherm BASEGEL, regularizador de superficies y adhesivo de placas termoaislantes | 10 | 1.16 | 11.60 |
| %CI | % | Costes indirectos..(s/total) | 7 % | 166.96 | 11.69 |
|  |  | Total |  |  | 178.65 |
