# Trasdosado autoportante Megaplac® con estructura High-Stil® 125/100 (Megaplac®25+HS100), a 900 mm co

- Propiedad del archivo: ATAYO S.A.
- Formato: FIEBDC-3/2020
- Programa: PREMETI 2026 (NTCI)
- Fecha: 28/07/2026
- Fecha de los precios: 28/07/2026
- Divisa: EUR

**D16CACK004** m² Trasdosado autoportante Megaplac® con estructura High-Stil® 125/100 (Megaplac®25+HS100), a 900 mm co
Precio: 53.06
m². Sistema de trasdosado autoportante Isover y Placo® para grandes alturas formado por una placa de yeso laminado Megaplac® 25 de 25 mm de espesor atornillada a un lado de una estructura metálica de acero galvanizado compuesta por raíles horizontales y montantes verticales High-Stil® HS100, de 100 mm, modulados a 900 mm, resultando un ancho total del sistema terminado de 125 mm. Incluso lana mineral Ruller de 45 mm de espesor, con una conductividad térmica de 0,037 W/m.k y resistencia térmica 1,20 m².K/W. Parte proporcional de pasta y cinta de juntas, tornillería Placo®, fijaciones, banda estanca Placo® 70 bajo los perfiles perimetrales. Nivel de acabado de tratamiento de juntas Q2. Instalado según documentación actual de Isover y Placo® y norma UNE 102043.
Resistencia al fuego válida hasta 4,00 m. según norma UNE-EN 1364-1. Para alturas superiores consultar con Oficina Técnica.
Altura máxima del sistema (m) 6,00 m
Resistencia térmica 2,97 RAT m²K/W
Aislamiento acústico dB(A) Valor no disponible.
Resistencia al Fuego (EI) Valor no disponible.

| Código | Ud | Descripción | Rendimiento | Precio | Importe |
|---|---|---|---|---|---|
| U01AA007 | h | Oficial primera (mano de obra) | 0.32 | 23.13 | 7.40 |
| U01AA009 | h | Ayudante (mano de obra) | 0.32 | 21.1 | 6.75 |
| U15NP122 | m² | Megaplac® 25 | 1.05 | 9.45 | 9.92 |
| U15NP406 | m | Placo® Montante HS 100 | 1.4 | 10.68 | 14.95 |
| U15NP412 | m | Placo® Raíl HS 100 | 0.4 | 9.23 | 3.69 |
| U15NP231 | ud | Tornillo TTPF 35 | 7 | 0.03 | 0.21 |
| U15NP233 | ud | Tornillo TRPF 13 | 2 | 0.02 | 0.04 |
| U15NP320 | kg | Placo® SN | 0.42 | 1.21 | 0.51 |
| U15NP176 | m | Placo® Cinta de juntas BG | 1.75 | 0.06 | 0.11 |
| U15NP182 | m | Placo® Banda estanca 70 | 0.4 | 0.66 | 0.26 |
| U15AD083 | m² | Panel semirrígido lana mineral ISOVER Ruller, 300/450 mm ancho, espesor 45 mm | 1 | 5.75 | 5.75 |
| %CI | % | Costes indirectos..(s/total) | 7 % | 49.59 | 3.47 |
|  |  | Total |  |  | 53.06 |
