# STADIP 55,2 color (1 color)

- Propiedad del archivo: ATAYO S.A.
- Formato: FIEBDC-3/2020
- Programa: PREMETI 2026 (NTCI)
- Fecha: 28/07/2026
- Fecha de los precios: 28/07/2026
- Divisa: EUR

**D24BFAC3A025** m² STADIP 55,2 color (1 color)
Precio: 107.59
m². Acristalamiento con vidrio laminar de seguridad STADIP, compuesto por dos vidrios de 5 mm, de espesor unidos mediante dos láminas de butiral de polivinilo color de 0,38 mm,una de color (básicos) y otra transparente, clasificado 1B1 según norma UNE-EN 12600, con U=5,6W/m²K y RW (C; Ctr)=36(-1;-2), fijación sobre carpintería con acuñado mediante calzos de apoyo perimetrales y laterales y sellado en frío con silicona neutra, incluso cortes de vidrio y colocación de junquillos, según NTE-FVP-8.

| Código | Ud | Descripción | Rendimiento | Precio | Importe |
|---|---|---|---|---|---|
| U01FZ303 | h | Oficial 1ª vidriería (mano de obra) | 1.3 | 23.5 | 30.55 |
| U23BB265 | m² | Vidrio laminar STADIP 55,2 color (1 color básicos) (material) | 1.006 | 59.99 | 60.35 |
| U23RA100 | m | Sellado silicona neutra (material) | 7 | 1.11 | 7.77 |
| U23RA120 | ud | Pequeño material (material) | 1.5 | 1.25 | 1.88 |
| %CI | % | Costes indirectos..(s/total) | 7 % | 100.55 | 7.04 |
|  |  | Total |  |  | 107.59 |
