# Climalit Plus SILENCE con PLANITHERM 4S 6*/16/33.1Si 38dB

- Propiedad del archivo: ATAYO S.A.
- Formato: FIEBDC-3/2020
- Programa: PREMETI 2026 (NTCI)
- Fecha: 28/07/2026
- Fecha de los precios: 28/07/2026
- Divisa: EUR

**D24FAC015** m² Climalit Plus SILENCE con PLANITHERM 4S 6*/16/33.1Si 38dB
Precio: 172.57
m². Doble acristalamiento Climalit Plus SILENCE, formado por un vidrio bajo emisivo e incoloro PLANITHERM 4S de 6 mm capa en cara 2 y un vidrio laminado acústico y de seguridad incoloro STADIP SILENCE 33.1 de 6 mm de espesor clasificado 2B2 según norma UNE-EN 12600, cámara de aire deshidratado de 16 mm de espesor con perfil separador de aluminio y doble sellado perimetral, con U=1,3 W/m²K y RW (C; Ctr)= 38(-2;-6) (dato estimado a partir de ensayos similares), fijación sobre carpintería con acuñado mediante calzos de apoyo perimetrales y laterales y sellado en frío con silicona neutra, incluso cortes de vidrio y colocación de junquillos, según NTE-FVP-8.

| Código | Ud | Descripción | Rendimiento | Precio | Importe |
|---|---|---|---|---|---|
| U01FZ303 | h | Oficial 1ª vidriería (mano de obra) | 1.15 | 23.5 | 27.03 |
| U23FA115 | m² | Doble acristalamiento Climalit Plus SILENCE con PLANITHERM 4S 6*/16/33.1Si (38dB) (material) | 1.006 | 123.86 | 124.60 |
| U23RA100 | m | Sellado silicona neutra (material) | 7 | 1.11 | 7.77 |
| U23RA120 | ud | Pequeño material (material) | 1.5 | 1.25 | 1.88 |
| %CI | % | Costes indirectos..(s/total) | 7 % | 161.28 | 11.29 |
|  |  | Total |  |  | 172.57 |
