# ACOMETIDA PE 32/AC ( 25 m³/h )

- Propiedad del archivo: ATAYO S.A.
- Formato: FIEBDC-3/2020
- Programa: PREMETI 2026 (NTCI)
- Fecha: 28/07/2026
- Fecha de los precios: 28/07/2026
- Divisa: EUR

**D32AA020** ud ACOMETIDA PE 32/AC ( 25 m³/h )
Precio: 68.88
ud. Acometida formada por tubería de polietileno SDR-11 UNE 53333 de DN.32 y pieza de transición para soldar a tubería de acero estirado sin soldadura DIN-2440 clase negra en acero st-35.Caudal máximo 25m³/h.

| Código | Ud | Descripción | Rendimiento | Precio | Importe |
|---|---|---|---|---|---|
| U01FY001 | h | Oficial primera gasista (mano de obra) | 0.6 | 24.5 | 14.70 |
| U01FY002 | h | Ayudante gasista (mano de obra) | 0.6 | 21 | 12.60 |
| U33GA605 | ud | Tallo normalizado PE 32/AC 25 m³/h (material) | 1 | 36.88 | 36.88 |
| U33AA015 | m | Malla señalizadora (material) | 0.5 | 0.38 | 0.19 |
| %CI | % | Costes indirectos..(s/total) | 7 % | 64.37 | 4.51 |
|  |  | Total |  |  | 68.88 |
