# TUBERÍA SOLDADA GAS EN ACERO D=20 mm

- Propiedad del archivo: ATAYO S.A.
- Formato: FIEBDC-3/2020
- Programa: PREMETI 2026 (NTCI)
- Fecha: 28/07/2026
- Fecha de los precios: 28/07/2026
- Divisa: EUR

**D32FF015** m TUBERÍA SOLDADA GAS EN ACERO D=20 mm
Precio: 26.78
m. Tubería para gas en acero soldado ISO/R-65 clase negra de D=20mm(3/4"), totalmente instalado, i/p.p. de codos, tes, etc.

| Código | Ud | Descripción | Rendimiento | Precio | Importe |
|---|---|---|---|---|---|
| U01FY001 | h | Oficial primera gasista (mano de obra) | 0.3 | 24.5 | 7.35 |
| U01FY002 | h | Ayudante gasista (mano de obra) | 0.3 | 21 | 6.30 |
| U33EF015 | m | Tubo accero negro soldado ISO/R-65 i/acc. 3/4" (material) | 1 | 10.32 | 10.32 |
| U33GA003 | ud | Abrazadera sujección y taco 3/4" (material) | 0.5 | 2.12 | 1.06 |
| %CI | % | Costes indirectos..(s/total) | 7 % | 25.03 | 1.75 |
|  |  | Total |  |  | 26.78 |
