# RV-k 0.6/1 kV 2 x 1 x 25 mm² ENTERRADA

- Propiedad del archivo: ATAYO S.A.
- Formato: FIEBDC-3/2020
- Programa: PREMETI 2026 (NTCI)
- Fecha: 28/07/2026
- Fecha de los precios: 28/07/2026
- Divisa: EUR

**D45EB104** m RV-k 0.6/1 kV 2 x 1 x 25 mm² ENTERRADA
Precio: 32.57
m. Metro lineal de cable RV-k 0.6/1 kV 2 x 1 x 25 mm² enterrado en canal plástica ULTRA TP-I 90, incluyendo pequeño materal eléctrico, totalmente instalado.

| Código | Ud | Descripción | Rendimiento | Precio | Importe |
|---|---|---|---|---|---|
| U45AA100 | h | Oficial 1ª instalador E.S.F. (A) (mano de obra) | 0.3 | 26 | 7.80 |
| U45AA200 | h | Ayudante instalador E.S.F. (A) (mano de obra) | 0.3 | 24 | 7.20 |
| U45FA230 | m | Unipolar RV-k 0.6/1 kV 1x25 Ng (material) | 2 | 7.04 | 14.08 |
| U45FE330 | m | Tubo canalización flexible ULTRA TP-I 90 (material) | 1 | 1.06 | 1.06 |
| %45GL900 | % | Pequeño material eléctrico | 1 % | 30.14 | 0.30 |
| %CI | % | Costes indirectos..(s/total) | 7 % | 30.44 | 2.13 |
|  |  | Total |  |  | 32.57 |
