# TUBO CUADRADO 60.60.1,5 mm, peso=2,75 kg/m

- Propiedad del archivo: ATAYO S.A.
- Formato: FIEBDC-3/2020
- Programa: PREMETI 2026 (NTCI)
- Fecha: 28/07/2026
- Fecha de los precios: 28/07/2026
- Divisa: EUR

**D23DA013** m TUBO CUADRADO 60.60.1,5 mm, peso=2,75 kg/m
Precio: 10.56
m. Suministro, preparación y colocación en obra de tubo de precisión de sección cuadrada de 60x60 mm y 1,5 mm de espesor con un peso de 2,75 kg/m para cerrajería-carpintería de acero laminado en frío S235, incluso preparación del material en taller sin armar completamente el elemento (selección, cortes, ingletes, taladros....) y montaje posterior en obra (transporte, medios auxiliares, andamios, elementos de sujección a obra como anclajes metálicos o tornillos.... soldaduras y repasos), terminación decapado acabado mate, i/p.p. despuntes y pequeño material, según norma EN 10305-5.

| Código | Ud | Descripción | Rendimiento | Precio | Importe |
|---|---|---|---|---|---|
| A001A_ |  | Preparación en taller | 0.0000 | 0 | 0.00 |
| U01FX001 | h | Oficial cerrajería (mano de obra) | 0.02 | 24 | 0.48 |
| U22AX013 | m | Tubo cuadrado 60.60.1,5 mm, peso=2,75 kg/m | 1.05 | 4.68 | 4.91 |
| A001B_ |  | Montaje en obra | 0.0000 | 0 | 0.00 |
| U01FX001 | h | Oficial cerrajería | 0.083 | 24 | 1.99 |
| U01FX003 | h | Ayudante cerrajería (mano de obra) | 0.083 | 21 | 1.74 |
| %A10_PM5 | % | Pequeño material 5% | 5 % | 9.12 | 0.46 |
| %A10_MA3 | % | Medios auxiliares 3% | 3 % | 9.58 | 0.29 |
| %CI | % | Costes indirectos..(s/total) | 7 % | 9.87 | 0.69 |
|  |  | Total |  |  | 10.56 |
