# TUBO RECTANGULAR 120.60.2,0 mm, peso=5,52 kg/m

- Propiedad del archivo: ATAYO S.A.
- Formato: FIEBDC-3/2020
- Programa: PREMETI 2026 (NTCI)
- Fecha: 28/07/2026
- Fecha de los precios: 28/07/2026
- Divisa: EUR

**D23DA101** m TUBO RECTANGULAR 120.60.2,0 mm, peso=5,52 kg/m
Precio: 19.89
m. Suministro, preparación y colocación en obra de tubo de precisión de sección rectangular de 120x60 mm y 2,0 mm de espesor con un peso de 5,52 kg/m para cerrajería-carpintería de acero laminado en frío S235, incluso preparación del material en taller sin armar completamente el elemento (selección, cortes, ingletes, taladros....) y montaje posterior en obra (transporte, medios auxiliares, andamios, elementos de sujección a obra como anclajes metálicos o tornillos.... soldaduras y repasos), terminación decapado acabado mate, i/p.p. despuntes y pequeño material, según norma EN 10305-5.

| Código | Ud | Descripción | Rendimiento | Precio | Importe |
|---|---|---|---|---|---|
| A001A_ |  | Preparación en taller | 0.0000 | 0 | 0.00 |
| U01FX001 | h | Oficial cerrajería (mano de obra) | 0.02 | 24 | 0.48 |
| U22AX101 | m | Tubo rectangular 120.60.2,0 mm, peso=5,52 kg/m | 1.05 | 8.8 | 9.24 |
| A001B_ |  | Montaje en obra | 0.0000 | 0 | 0.00 |
| U01FX001 | h | Oficial cerrajería | 0.166 | 24 | 3.98 |
| U01FX003 | h | Ayudante cerrajería (mano de obra) | 0.166 | 21 | 3.49 |
| %A10_PM5 | % | Pequeño material 5% | 5 % | 17.19 | 0.86 |
| %A10_MA3 | % | Medios auxiliares 3% | 3 % | 18.05 | 0.54 |
| %CI | % | Costes indirectos..(s/total) | 7 % | 18.59 | 1.30 |
|  |  | Total |  |  | 19.89 |
