# FACHADA SATE TRADITERM EPS BL. 60 mm + MORCEMCRIL SILIC

- Propiedad del archivo: ATAYO S.A.
- Formato: FIEBDC-3/2020
- Programa: PREMETI 2026 (NTCI)
- Fecha: 28/07/2026
- Fecha de los precios: 28/07/2026
- Divisa: EUR

**D09FG1A016** m² FACHADA SATE TRADITERM EPS BL. 60 mm + MORCEMCRIL SILIC.
Precio: 77.95
m². Fachada sistema SATE (4.2.4 del CEC) con revestimiento continuo, sin cámara de aire, sistema aislamiento térmico por el exterior con el sistema Traditerm EPS "GRUPO PUMA", ETE 07/0054, compuesto por:
1) Enfoscado con mortero de cemento para regularización de soporte, siempre que sea necesario se recomienda aplicar una capa de mortero de cemento para conseguir la planeidad necesaria para la colocación del panel aislante. (INCLUIDO EN EL PRECIO).
2) Panel rígido de poliestireno expandido, Traditerm Panel EPS, según UNE-EN 13163, de color blanco de 60 mm de espesor y dimensiones 1000x500 mm, con una resistencia térmica 1,58 m²K/W, conductividad térmica 0,038 W/(mK), Euroclase E de reacción al fuego según UNE-EN 13501-1. Fijado al soporte con mortero adhesivo Traditerm, amasado con agua con resistencia a la intemperie, impermeable al agua de lluvia, permeable al vapor de agua, lavable, resistente al envejecimiento, atmósferas de ciudades y rayos ultravioletas, para aplicar con llana metálica o de madera y fijaciones mecánicas con taco de anclaje Traditerm de 120 mm de longitud, tapón de EPS para evitar el puente térmico puntual en la fijación del aaislamiento y clavo de poliamida reforazado con fibra de vidrio y vaina de polietileno para fijación de placas aislantes.
3) Capa de armadura formada por: dos capas (de 2 mm de espesor mínimo) de mortero adhesivo Traditerm, amasado con agua con resistencia a la intemperie, impermeable al agua de lluvia, permeable al vapor de agua, lavable, resistente al envejecimiento, atmósferas de ciudades y rayos ultravioletas, para aplicar con llana metálica o de madera, armadas con malla de fibra de vidrio antiálcalis Malla Traditerm de color blanco, de 3,5x4,0 mm de luz de malla, 160 g/m² de masa superficial y aprox. 0,48 mm de espesor y de 1x50 m de longitud.
4) Imprimación Fondo Morcemcril "GRUPO PUMA" de color, compuesta por: resinas acrílicas, pigmentos minerales y aditivos orgánicos e inorgánicos, indicada como fondo de coloración para Morcemcril, mejora la adherencia, facilita la aplicación, homogeneiza la abosorción del soporte, manteniendo alta permeabilidad al vapor de agua.
5) Capa de acabado de 2 mm de espesor, de mortero sintético-mineral Morcemcil Silicato de color, basado en silicato de potasio líquido, modificado con un copolímero acrílico de dispersión, pigmentos, cargas y aditivos, con resistencia a la intemperie, antimoho y antiverdín, impermeable al agua, permeable al vapor de agua, lavable, resistente al envejecimiento, atmósferas de ciudades y rayos ultravioletas, para aplicar con pistola, con llana metálica o de madera, especialmente indicado para fachadas en zonas con climas húmedos y lluviosos, aplicado sobre imprimación Fondo Morcemcril "GRUPO PUMA".
NOTA: Los perfiles de arranque, cierre superior, cantoneras de PVC con malla, cierre lateral de aluminio, juntas de dilatación, marcos de ventanas, alfeízares, cinta adhesiva para protección de la carpintería, masilla, cordón de espuma de polietileno para sellado de juntas, cinta selladora de espuma de poliuretano precomprimida para sistemas Traditerm "GRUPO PUMA" NO ESTÁN INCLUIDOS EN EL PRECIO ( se pueden ver en el subcapítulo D09SG1G@), AL IGUAL QUE EL MONTAJE Y DESMONTAJES DE ANDAMIOS ( se pueden ver en el subcapítulo D36GV). En el precio se ha incluido un porcentaje del 8% en concepto de complementos del sistema.

| Código | Ud | Descripción | Rendimiento | Precio | Importe |
|---|---|---|---|---|---|
| U01FP010 | h | Oficial 1ª montador aislamiento | 0.1 | 24 | 2.40 |
| U01FP015 | h | Ayudante montador aislamiento | 0.1 | 21 | 2.10 |
| U01FP030 | h | Oficial 1ª revocador | 0.3 | 24 | 7.20 |
| U01FP035 | h | Ayudante revocador | 0.3 | 21 | 6.30 |
| D13DD001 | m² | ENFOSCADO M5 REGURALIZACIÓN | 1 | 6.96 | 6.96 |
| U13SG011 | m² | Panel rígido de poliestireno expandido e=60 mm Traditerm "Grupo Puma" (material) | 1.05 | 8.07 | 8.47 |
| U13SG051 | kg | Mortero Traditerm "Grupo Puma" saco 25 kg (material) | 9 | 0.57 | 5.13 |
| U13SG053 | kg | Fondo Morcercril "Grupo Puma" bote 20 kg (material) | 0.25 | 3.06 | 0.77 |
| U13SG057 | kg | Morcercril Silicato "Grupo Puma" bote 25 kg (material) | 2.5 | 8.22 | 20.55 |
| U13SG139 | m² | Malla Traditerm 160 g/m² "Grupo Puma" rollo 50 m² (material) | 1.1 | 1.28 | 1.41 |
| U13SG203 | ud | Traditerm taco de anclaje 120 mm, caja 200 ud "Grupo Puma" (material) | 8 | 0.77 | 6.16 |
| %U13SG_001 | % | Complementos del sistema Traditerm "Grupo Puma" | 8 % | 67.45 | 5.40 |
| %CI | % | Costes indirectos..(s/total) | 7 % | 72.85 | 5.10 |
|  |  | Total |  |  | 77.95 |

## Precios auxiliares

**D13DD001** m² ENFOSCADO M5 REGURALIZACIÓN
Precio: 6.96
m². Enfoscado sin maestrear de 10 mm de espesor para regularización de soporte con mortero de cemento M 5 según UNE-EN 998-2, i/p.p. de medios auxiliares, así como distribución de material en tajo.

| Código | Ud | Descripción | Rendimiento | Precio | Importe |
|---|---|---|---|---|---|
| U01AA011 | h | Peón suelto (mano de obra) | 0.04 | 20.84 | 0.83 |
| U01FQ100 | m² | Mano obra extendido mortero con llana (mano de obra) | 1 | 4.5 | 4.50 |
| A01JF006 | m³ | MORTERO CEMENTO M5 (material) | 0.01 | 116.89 | 1.17 |
| %CI | % | Costes indirectos..(s/total) | 7 % | 6.50 | 0.46 |
|  |  | Total |  |  | 6.96 |

**A01JF006** m³ MORTERO CEMENTO M5 (material)
Precio: 116.89
m³. Mortero de cemento EN 197-1- CEM II/B-P 32,5 R según RC-16 y arena de río M5 con una resistencia a compresión de 5 N/mm² según norma UNE-EN 998-2, confeccionado con hormigonera de 250 L.

| Código | Ud | Descripción | Rendimiento | Precio | Importe |
|---|---|---|---|---|---|
| U01AA011 | h | Peón suelto | 1.2 | 20.84 | 25.01 |
| U04CA001 | t | Cemento EN 197-1- CEM II/B-P 32,5 R Granel (material) | 0.25 | 175.6 | 43.90 |
| U04AA001 | m³ | Arena de río (0-5 mm) (material) | 1.1 | 39.2 | 43.12 |
| U04PY001 | m³ | Agua (material) | 0.255 | 1.7 | 0.43 |
| A03LA005 | h | HORMIGONERA ELÉCTRICA 250 L (material) | 0.8 | 5.54 | 4.43 |
|  |  | Total |  |  | 116.89 |

**A03LA005** h HORMIGONERA ELÉCTRICA 250 L (material)
Precio: 5.54
h. Hormigonera eléctrica de 250 L con un motor eléctrico de 3CV, con bastidor y cabina de acero, pala mezcladoras, adecuadas para asegurar una mezcla rápida y homogénea, mecanismos protegidos herméticamente, con un peso en vacío de 290kg y un rendimiento aproximado de 3,4m³.

| Código | Rendimiento |
|---|---|
| U02LA201 | 1 |
| U%10 | 10 % |
| U02SW005 | 3.5 |
