# FACHADA SATE TRADITERM CERAMIC EPS BL. 40 mm + CERÁMICA

- Propiedad del archivo: ATAYO S.A.
- Formato: FIEBDC-3/2020
- Programa: PREMETI 2026 (NTCI)
- Fecha: 28/07/2026
- Fecha de los precios: 28/07/2026
- Divisa: EUR

**D09FG1F001** m² FACHADA SATE TRADITERM CERAMIC EPS BL. 40 mm + CERÁMICA
Precio: 68.38
m². Fachada sistema SATE (4.2.4 del CEC) con revestimiento continuo, sin cámara de aire, sistema aislamiento térmico por el exterior con el sistema Traditerm Ceramic "GRUPO PUMA", ETE 07/0054, con DIT 605/14, compuesto por:
1) Enfoscado con mortero de cemento para regularización de soporte, siempre que sea necesario se recomienda aplicar una capa de mortero de cemento para conseguir la planeidad necesaria para la colocación del panel aislante. (INCLUIDO EN EL PRECIO).
2) Panel rígido de poliestireno expandido, Traditerm Panel EPS, según UNE-EN 13163, de color blanco de 40 mm de espesor y dimensiones 1000x500 mm, con una resistencia térmica de 1,05 m²K/W, conductividad térmica 0,038 W/(mK), Euroclase E de reacción al fuego según UNE-EN 13501-1. Fijado al soporte con mortero adhesivo Traditerm, amasado con agua, con resistencia a la intemperie, impermeable al agua de lluvia, permeable al vapor de agua, lavable, resistente al envejecimiento, atmósferas de ciudades y rayos ultravioletas, para aplicar con llana metálica o de madera y fijaciones mecánicas con taco de expansión de polietileno con clavo de acero Traditerm H1 Eco de 95 mm.
3) Capa de armadura formada por: dos capas (de 2 mm de espesor mínimo) de mortero adhesivo Traditerm, amasado con agua con resistencia a la intemperie, impermeable al agua de lluvia, permeable al vapor de agua, lavable, resistente al envejecimiento, atmósferas de ciudades y rayos ultravioletas, para aplicar con llana metálica o de madera, armadas con malla de fibra de vidrio antiálcalis Malla Traditerm de color blanco, de 3,5x4,0 mm de luz de malla, 160 g/m² de masa superficial y aprox. 0,48 mm de espesor y de 1x50 m de longitud, fijación mecánica de la malla de fibra de vidrio al soporte con taco de expansión de polietileno con clavo de acero Traditerm H1 Eco de 95 mm.
4) Capa de adherencia formada por: tres capas (de 2 mm de espesor mínimo) de mortero adhesivo Traditerm, amasado con agua, aplicadar la primera capa manualmente acabada en forma de surcos, aplacar segunda capa de mortero Traditerm que rellena los surcos y los cubre, colocar la malla de fibra de vidrio antiálcalis Malla Traditerm de color blanco, de 3,5x4,0 mm de luz de malla, 160 g/m² de masa superficial y aprox. 0,48 mm de espesor y de 1x50 m de longitud y aplicación de tercera capa de mortero adhesivo Traditerm cubiendo la malla.
5) Plaqueta de acabado de formato máximo no superior a 300x300 mm con un peso máximo de la pieza no superior a 22 kg/m², espesor máximo de la pieza no superior a 10 mm (NO INCLUIDA EN EL PRECIO) colocada con capa fina y mediante doble encolado de adhesivo cementoso Traditerm Ceramic, producto homologado según DIT Nº 605R/20 con una clasificación C2 TE S2 según UNE-EN 12004,:2008 y UNE EN 12002:2009 compuesto por: conglomerantes minerales, áridos seleccionados y resinas en dispersión, sin descuelgue y altamente deformable.
6) Rejuntado de plaqueta con mortero de juntas Morcemcolor Plus Flexible con una clasificación CG2 W A según UNE-EN 13888, mortero hidrorepelente y antihongos para juntas de cerámicas (se recomienda dejar un mínimo de juntas entre piezas de 4 mm en fachadas), compuesto por: cemento de alta resistencia,áridos de elevada pureza, pigmentos y aditivos especiales que impiden la formación de microorganismos, baja absorción de agua, resistencia la agrietamiento.
NOTA: Los perfiles de arranque, cierre superior, cantoneras de PVC con malla, cierre lateral de aluminio, juntas de dilatación, marcos de ventanas, alfeízares, cinta adhesiva para protección de la carpintería, masilla, cordón de espuma de polietileno para sellado de juntas, cinta selladora de espuma de poliuretano precomprimida para sistemas Traditerm "GRUPO PUMA" NO ESTÁN INCLUIDOS EN EL PRECIO ( se pueden ver en el subcapítulo D09SG1G@), AL IGUAL QUE EL MONTAJE Y DESMONTAJES DE ANDAMIOS ( se pueden ver en el subcapítulo D36GV). En el precio se ha incluido un porcentaje del 8% en concepto de complementos del sistema.

| Código | Ud | Descripción | Rendimiento | Precio | Importe |
|---|---|---|---|---|---|
| U01FP010 | h | Oficial 1ª montador aislamiento | 0.1 | 24 | 2.40 |
| U01FP015 | h | Ayudante montador aislamiento | 0.1 | 21 | 2.10 |
| U01FP030 | h | Oficial 1ª revocador | 0.3 | 24 | 7.20 |
| U01FP035 | h | Ayudante revocador | 0.3 | 21 | 6.30 |
| D13DD001 | m² | ENFOSCADO M5 REGURALIZACIÓN | 1 | 6.96 | 6.96 |
| U13SG009 | m² | Panel rígido de poliestireno expandido e=40 mm Traditerm "Grupo Puma" (material) | 1.05 | 4.3 | 4.52 |
| U13SG051 | kg | Mortero Traditerm "Grupo Puma" saco 25 kg (material) | 13.5 | 0.57 | 7.70 |
| U13SG059 | kg | Mortero Traditerm Ceramic adhesivo"Grupo Puma" bote 25,2 kg (material) | 6.5 | 1.67 | 10.86 |
| U13SG061 | kg | Morcemcolor Plus Flexible "Grupo Puma"5 kg (material) | 0.4 | 1.3 | 0.52 |
| U13SG215 | ud | Traditerm taco de anclaje H1 ECO 95 mm "Grupo Puma" (material) | 10 | 0.78 | 7.80 |
| U13SG139 | m² | Malla Traditerm 160 g/m² "Grupo Puma" rollo 50 m² (material) | 2.2 | 1.28 | 2.82 |
| %U13SG_001 | % | Complementos del sistema Traditerm "Grupo Puma" | 8 % | 59.18 | 4.73 |
| %CI | % | Costes indirectos..(s/total) | 7 % | 63.91 | 4.47 |
|  |  | Total |  |  | 68.38 |

## Precios auxiliares

**D13DD001** m² ENFOSCADO M5 REGURALIZACIÓN
Precio: 6.96
m². Enfoscado sin maestrear de 10 mm de espesor para regularización de soporte con mortero de cemento M 5 según UNE-EN 998-2, i/p.p. de medios auxiliares, así como distribución de material en tajo.

| Código | Ud | Descripción | Rendimiento | Precio | Importe |
|---|---|---|---|---|---|
| U01AA011 | h | Peón suelto (mano de obra) | 0.04 | 20.84 | 0.83 |
| U01FQ100 | m² | Mano obra extendido mortero con llana (mano de obra) | 1 | 4.5 | 4.50 |
| A01JF006 | m³ | MORTERO CEMENTO M5 (material) | 0.01 | 116.89 | 1.17 |
| %CI | % | Costes indirectos..(s/total) | 7 % | 6.50 | 0.46 |
|  |  | Total |  |  | 6.96 |

**A01JF006** m³ MORTERO CEMENTO M5 (material)
Precio: 116.89
m³. Mortero de cemento EN 197-1- CEM II/B-P 32,5 R según RC-16 y arena de río M5 con una resistencia a compresión de 5 N/mm² según norma UNE-EN 998-2, confeccionado con hormigonera de 250 L.

| Código | Ud | Descripción | Rendimiento | Precio | Importe |
|---|---|---|---|---|---|
| U01AA011 | h | Peón suelto | 1.2 | 20.84 | 25.01 |
| U04CA001 | t | Cemento EN 197-1- CEM II/B-P 32,5 R Granel (material) | 0.25 | 175.6 | 43.90 |
| U04AA001 | m³ | Arena de río (0-5 mm) (material) | 1.1 | 39.2 | 43.12 |
| U04PY001 | m³ | Agua (material) | 0.255 | 1.7 | 0.43 |
| A03LA005 | h | HORMIGONERA ELÉCTRICA 250 L (material) | 0.8 | 5.54 | 4.43 |
|  |  | Total |  |  | 116.89 |

**A03LA005** h HORMIGONERA ELÉCTRICA 250 L (material)
Precio: 5.54
h. Hormigonera eléctrica de 250 L con un motor eléctrico de 3CV, con bastidor y cabina de acero, pala mezcladoras, adecuadas para asegurar una mezcla rápida y homogénea, mecanismos protegidos herméticamente, con un peso en vacío de 290kg y un rendimiento aproximado de 3,4m³.

| Código | Rendimiento |
|---|---|
| U02LA201 | 1 |
| U%10 | 10 % |
| U02SW005 | 3.5 |
