# TUBO RÍGIDO D=25 mm BLIND. GRIS ROSCABLE

- Propiedad del archivo: ATAYO S.A.
- Formato: FIEBDC-3/2020
- Programa: PREMETI 2026
- Fecha: 26/02/2026
- Fecha de los precios: 26/02/2026
- Divisa: EUR

**D27ELC212** m TUBO RÍGIDO D=25 mm BLIND. GRIS ROSCABLE
Precio: 3.52
m. Tubo eléctrico de plástico rígido roscable D= 25 mm, AISCAN-BGR, color gris, estanco, estable hasta 60ºC, IP64, y no propagador de la llama, resistente a la compresión >1250 Nw y al impacto 2 Julio a -5ºC. Colocado en canalizaciones superficiales ordinarias fijas, sujetado con bridas, tacos especiales.... incluso p.p. cajas de derivación y pequeño material. Todo ello conforma a la norma ITC-BT-21, UNE -EN 61386-21.

| Código | Ud | Descripción | Rendimiento | Precio | Importe |
|---|---|---|---|---|---|
| U01FY630 | h | Oficial primera electricista (mano de obra) | 0.035 | 24.5 | 0.86 |
| U01FY635 | h | Ayudante electricista (mano de obra) | 0.035 | 21.5 | 0.75 |
| U30JWC212 | m | Tubo rígido blindado gris roscable D=25 mm canl. superficiales | 1 | 1.11 | 1.11 |
| %U15M_10 | % | Pequeño material 10% | 10 % | 2.72 | 0.27 |
| %U15_10 | % | G.G. + B.I. empresa / autónomo eléctricidad 10% | 10 % | 2.99 | 0.30 |
| %CI | % | Costes indirectos..(s/total) | 7 % | 3.29 | 0.23 |
|  |  | Total |  |  | 3.52 |
