# INST. VMC COMPL. SIMPLE FLUJO HIGRO. VIV. UNIF. (3 DORM. + 3 L. HÚM.) aireador en muro

- Propiedad del archivo: ATAYO S.A.
- Formato: FIEBDC-3/2020
- Programa: PREMETI 2026 (NTCI)
- Fecha: 28/07/2026
- Fecha de los precios: 28/07/2026
- Divisa: EUR

**D31VML087** ud INST. VMC COMPL. SIMPLE FLUJO HIGRO. VIV. UNIF. (3 DORM. + 3 L. HÚM.) aireador en muro
Precio: 1937.97
ud. Suministro y montaje de ventilación mecánica controlada VMC de simple flujo higrorregulable con grupo individual en vivienda unifamiliar que consta de: 3 dormitorios, salón/comedor, cocina, cuarto de baño y lavadero/aseo.
Constituida por:
1.- Grupo de ventilación higrorregulable tipo EasyHOME Higro Compact Classic de Aldes o similar, para un caudal máximo 221 m³/h, compuesto por ventilador centrífugo, con motor de 2 velocidades para alimentación monofásica a 230 V y 50 Hz de frecuencia y carcasa exterior de plástico de 459x460x187 mm, 4 embocaduras para conexión a conductos de extracción de 80 mm de diámetro, 1 embocadura para conexión a conducto de extracción de 125 mm de diámetro y 1 embocadura de salida de aire de 160 mm de diámetro.
2.- Entradas de aire (aireador de admisión) colocadas en cada dormitorio y salón/comedor, modelo EHT2 blanco o similar, de dimensiones 226x199x56 mm, fabricado en plástico PS, para caudal entre 6 y 44 m³/h y aislamiento acústico de 48 dB, con viserilla exterior EHT2 D100 blanco, tubo de 100 mm de diámetro de longitud 350 m, cuello EHT de PVC de 125 mm de diámetro y espuma acústica introducida en el hueco de PVC.
3.- Boca de extracción en cocina modelo higrorregulable C13 Bahia Curve L o similar de diámetro 125 mm, caudal 20-60 m³/h
4.- Boca de extracción en cuarto de baño modelo higrorregulable B13 Bahia Curve S o similar de diámetro 80 mm, caudal 5-45 m³/h.
5.- Boca de extracción en lavadero/aseo modelo higrorregulable B11 Bahia Curve S o similar de diámetro 80 mm, caudal 6-45 m³/h.
6.- Red de conductos horizontales flexibles de lámina de PVC y cable de acero en espiral, modelo Algaine estándar o similar de secciónes circulares d=80-125 mm.
Comprende todos los trabajos en el interior de la vivienda (la red vertical y la salida a cubierta se presupuestarán en unidades aparte), materiales para su montaje, sujeción, accesorios, piezas especiales y medios auxiliares necesarios para dejar la unidad totalmente instalada, probada y en perfecto estado de funcionamiento, incluso p.p. de ayudas de albañilería y electricidad. Según DB HS 3. Calidad del aire interior (CTE).

| Código | Ud | Descripción | Rendimiento | Precio | Importe |
|---|---|---|---|---|---|
| U01FY318 | h | Cuadrilla A climatización (mano de obra) | 9.45 | 45.5 | 429.98 |
| U01AA501 | h | Cuadrilla A (mano de obra) | 1.25 | 54.65 | 68.31 |
| U01FY625 | h | Oficial especializado instalación eléctrica (mano de obra) | 0.5 | 24.5 | 12.25 |
| U32WF005 | ud | Grupo VMC higro. simple flujo EASYHOME HYGRO COMPACT CLASSIC (material) | 1 | 241.4 | 241.40 |
| U32WD042 | ud | Entrada aire higro. EHT2 6-45 blanco (material) | 5 | 82.37 | 411.85 |
| U32WD043 | ud | Tubo d=100 mm L=350 mm (material) | 5 | 10.37 | 51.85 |
| U32WD044 | ud | Cuello EHT/PVC d=125 mm (material) | 5 | 8.67 | 43.35 |
| U32WD045 | ud | Viserilla EHT2 D100 blanco (material) | 5 | 19.55 | 97.75 |
| U32WE035 | ud | Boca extracción higrorregulable C13 Bahia Curve L d=125 mm (material) | 1 | 84.83 | 84.83 |
| U32WE043 | ud | Boca extracción higrorregulable B13 Bahia Curve S d=80 mm (material) | 1 | 60.95 | 60.95 |
| U32WE041 | ud | Boca extracción higrorregulable B11 Bahia Curve S d=80 mm (material) | 1 | 60.95 | 60.95 |
| U32WC057 | m | Conducto flexible poliéster ALGAINE ESTANDAR d=80 mm (material) | 14 | 2.89 | 40.46 |
| U32WC059 | m | Conducto flexible poliéster ALGAINE ESTANDAR d=125 mm (material) | 3 | 3.44 | 10.32 |
| %MATVENT | % | Accesorios para instalación | 10 % | 1614.25 | 161.43 |
| %A10_MA2 | % | Medios auxiliares 2% | 2 % | 1775.68 | 35.51 |
| %CI | % | Costes indirectos..(s/total) | 7 % | 1811.19 | 126.78 |
|  |  | Total |  |  | 1937.97 |

## Precios auxiliares

**U01FY318** h Cuadrilla A climatización (mano de obra)
Precio: 45.5
h. Cuadrilla A de climatización, cuantificando para su formación 1,00 h de oficial de primera y 1,00 h de ayudante.

| Código | Ud | Descripción | Rendimiento | Precio | Importe |
|---|---|---|---|---|---|
| U01FY310 | h | Oficial primera climatización (mano de obra) | 1 | 24.5 | 24.50 |
| U01FY313 | h | Ayudante climatización (mano de obra) | 1 | 21 | 21.00 |
|  |  | Total |  |  | 45.5 |

**U01AA501** h Cuadrilla A (mano de obra)
Precio: 54.65
h. Cuadrilla A de albañilería, cuantificando para su formación 1,00 h de oficial de primera, 1,00 h de ayudante y 0,50 h de peón suelto.

| Código | Ud | Descripción | Rendimiento | Precio | Importe |
|---|---|---|---|---|---|
| U01AA007 | h | Oficial primera (mano de obra) | 1 | 23.13 | 23.13 |
| U01AA009 | h | Ayudante (mano de obra) | 1 | 21.1 | 21.10 |
| U01AA011 | h | Peón suelto (mano de obra) | 0.5 | 20.84 | 10.42 |
|  |  | Total |  |  | 54.65 |
