# PLATO DUCHA VITA-N 140x80 BLANCO

- Propiedad del archivo: ATAYO S.A.
- Formato: FIEBDC-3/2020
- Programa: PREMETI 2026
- Fecha: 26/02/2026
- Fecha de los precios: 26/02/2026
- Divisa: EUR

**D26DH524** ud PLATO DUCHA VITA-N 140x80 BLANCO
Precio: 494.02
ud. Plato de ducha acrílico de Gala o similar, modelo Vita-N de 140x80 cm en blanco, con mezclador ducha de Roca o similar, modelo Monodín cromado o similar y válvula de desagüe sifónica con salida de 40 mm, totalmente instalado.

| Código | Ud | Descripción | Rendimiento | Precio | Importe |
|---|---|---|---|---|---|
| U01FY105 | h | Oficial 1ª fontanero (mano de obra) | 1 | 24.5 | 24.50 |
| U27DH524 | ud | Plato ducha Vita-N 140x80 cm Gala | 1 | 282 | 282.00 |
| U26GA211 | ud | Mezclador ducha Monodín cromado (material) | 1 | 102 | 102.00 |
| U26XA031 | ud | Excéntrica 1/2" M-M (material) | 2 | 2.05 | 4.10 |
| U25XC505 | ud | Válvula desagüe ducha D=90 (material) | 1 | 49.1 | 49.10 |
| %CI | % | Costes indirectos..(s/total) | 7 % | 461.70 | 32.32 |
|  |  | Total |  |  | 494.02 |
