# AISL. TÉRM. LANA MINERAL PANEL SEMIRRÍGIDO ISOVER GEOWALL 34-30

- Propiedad del archivo: ATAYO S.A.
- Formato: FIEBDC-3/2020
- Programa: PREMETI 2026
- Fecha: 26/02/2026
- Fecha de los precios: 26/02/2026
- Divisa: EUR

**D16ATH375** m² AISL. TÉRM. LANA MINERAL PANEL SEMIRRÍGIDO ISOVER GEOWALL 34-30
Precio: 17.49
m². Aislamiento térmico de lana mineral para rotura de puentes térmicos en forjados en contacto con zonas no habitadas (aislamiento por zona no habitada) tipo ISOVER GEOWALL 34 constituido por un panel semirrígido de 30 mm de espesor cumpliendo la norma UNE EN 13162 Productos Aislantes térmicos para aplicaciones en la edificación con una conductividad térmica de 0,034 W / (m•K), clase de reacción al fuego A1 y código de designación MW-EN 13162-T3-WS-MU1, recibido a la parte inferior del forjado con adhesivo cementoso, incluso p.p. de cortes, medios auxiliares y limpieza, totalmente terminado. No está incluido en el precio ningún material de revestimiento sobre el panel aislante. Cumpliendo CTE DB HE 1 y apartado 4.6 CEC puentes térmicos.

| Código | Ud | Descripción | Rendimiento | Precio | Importe |
|---|---|---|---|---|---|
| U01AA007 | h | Oficial primera (mano de obra) | 0.1 | 23.13 | 2.31 |
| U01AA009 | h | Ayudante (mano de obra) | 0.1 | 21.1 | 2.11 |
| U15AD0691 | m² | Panel semirrígido lana mineral ISOVER Geowall 34-30 mm | 1.05 | 7.4 | 7.77 |
| U15AE701 | kg | Adhesivo cementoso para aislantes | 8 | 0.52 | 4.16 |
| %CI | % | Costes indirectos..(s/total) | 7 % | 16.35 | 1.14 |
|  |  | Total |  |  | 17.49 |
