# MORTERO CEMENTO 1/4 AMASADO A MANO

- Propiedad del archivo: ATAYO S.A.
- Formato: FIEBDC-3/2020
- Programa: PREMETI 2026 (NTCI)
- Fecha: 28/07/2026
- Fecha de los precios: 28/07/2026
- Divisa: EUR

**A01JA004** m³ MORTERO CEMENTO 1/4 AMASADO A MANO (material)
Precio: 154.38
m³. Mortero de cemento EN 197-1- CEM II/B-P 32,5 R según RC-16 y arena de río según norma UNE-EN 998-2, amasado a mano. Dosificación 1/4.

| Código | Ud | Descripción | Rendimiento | Precio | Importe |
|---|---|---|---|---|---|
| U01AA011 | h | Peón suelto (mano de obra) | 2.5 | 20.84 | 52.10 |
| U04CA001 | t | Cemento EN 197-1- CEM II/B-P 32,5 R Granel (material) | 0.35 | 175.6 | 61.46 |
| U04AA001 | m³ | Arena de río (0-5 mm) (material) | 1.03 | 39.2 | 40.38 |
| U04PY001 | m³ | Agua (material) | 0.26 | 1.7 | 0.44 |
|  |  | Total |  |  | 154.38 |
