# MORTERO CEMENTO BLANCO M7,5 PREPARADO

- Propiedad del archivo: ATAYO S.A.
- Formato: FIEBDC-3/2020
- Programa: PREMETI 2026 (NTCI)
- Fecha: 28/07/2026
- Fecha de los precios: 28/07/2026
- Divisa: EUR

**A01LK007** m³ MORTERO CEMENTO BLANCO M7,5 PREPARADO
Precio: 114
m³. Mortero de cemento blanco BL II/B-L 42,5 R UNE 80305 segun RC-16 y arena de río M7,5 con una resistencia a compresión de 7,5 N/mm² según norma UNE-EN 998-2, preparado previamente en fábrica y servido en obra.

| Código | Ud | Descripción | Rendimiento | Precio | Importe |
|---|---|---|---|---|---|
| U04JF007 | m³ | Mortero preparado cemento blanco M7,5 | 1 | 114 | 114.00 |
|  |  | Total |  |  | 114 |
