# ENCOF. PILARES CIRCULARES VISTO METÁLICO

- Propiedad del archivo: ATAYO S.A.
- Formato: FIEBDC-3/2020
- Programa: PREMETI 2026
- Fecha: 26/02/2026
- Fecha de los precios: 26/02/2026
- Divisa: EUR

**D05AC005** m² ENCOF. PILARES CIRCULARES VISTO METÁLICO
Precio: 36.92
m². Encofrado y desencofrado de pilares, de hasta 3 m de altura y 30 cm de diámetro con encofrado metálico, considerando 5 posturas.

| Código | Ud | Descripción | Rendimiento | Precio | Importe |
|---|---|---|---|---|---|
| U01FG114 | m² | Mano obra encofrado metálico pilares circulares (mano de obra) | 1 | 9 | 9.00 |
| U06XK210 | m | Encofrado metálico circular D=30/40 | 1 | 25.5 | 25.50 |
| %CI | % | Costes indirectos..(s/total) | 7 % | 34.50 | 2.42 |
|  |  | Total |  |  | 36.92 |
