# LLAVE DE ESFERA 1 1/2"

- Propiedad del archivo: ATAYO S.A.
- Formato: FIEBDC-3/2020
- Programa: PREMETI 2026 (NTCI)
- Fecha: 28/07/2026
- Fecha de los precios: 28/07/2026
- Divisa: EUR

**D25LL050** ud LLAVE DE ESFERA 1 1/2"
Precio: 48.81
ud. Llave de esfera de 1 1/2" de latón especial s/DIN 17660.

| Código | Ud | Descripción | Rendimiento | Precio | Importe |
|---|---|---|---|---|---|
| U01FY105 | h | Oficial 1ª fontanero (mano de obra) | 0.15 | 24.5 | 3.68 |
| U01FY110 | h | Ayudante fontanero (mano de obra) | 0.15 | 21 | 3.15 |
| U26AR006 | ud | Llave de esfera 1 1/2" (material) | 1 | 38.79 | 38.79 |
| %CI | % | Costes indirectos..(s/total) | 7 % | 45.62 | 3.19 |
|  |  | Total |  |  | 48.81 |
