# INSTALACIÓN GRIFO DE LATÓN 1/2"

- Propiedad del archivo: ATAYO S.A.
- Formato: FIEBDC-3/2020
- Programa: PREMETI 2026
- Fecha: 26/02/2026
- Fecha de los precios: 26/02/2026
- Divisa: EUR

**D25TX000** ud INSTALACIÓN GRIFO DE LATÓN 1/2"
Precio: 13.06
ud. Grifo latón boca roscada de 1/2", totalmente instalado.

| Código | Ud | Descripción | Rendimiento | Precio | Importe |
|---|---|---|---|---|---|
| U01FY105 | h | Oficial 1ª fontanero (mano de obra) | 0.15 | 24.5 | 3.68 |
| U26GX001 | ud | Grifo latón rosca 1/2" (material) | 1 | 8.53 | 8.53 |
| %CI | % | Costes indirectos..(s/total) | 7 % | 12.21 | 0.85 |
|  |  | Total |  |  | 13.06 |
