# CONTADOR DE GAS PROPANO

- Propiedad del archivo: ATAYO S.A.
- Formato: FIEBDC-3/2020
- Programa: PREMETI 2026 (NTCI)
- Fecha: 28/07/2026
- Fecha de los precios: 28/07/2026
- Divisa: EUR

**D32KF005** ud CONTADOR DE GAS PROPANO
Precio: 147.65
ud. Contador de gas propano G-1,6 con un caudal de 5 kg/h. y una presión máxima de trabajo de 100 gcm².

| Código | Ud | Descripción | Rendimiento | Precio | Importe |
|---|---|---|---|---|---|
| U01FY001 | h | Oficial primera gasista (mano de obra) | 0.5 | 24.5 | 12.25 |
| U01FY002 | h | Ayudante gasista (mano de obra) | 0.5 | 21 | 10.50 |
| U33KD005 | ud | Contador gas propano (material) | 1 | 113 | 113.00 |
| U33GA907 | ud | Junta para-tuerca derecha (material) | 3 | 0.06 | 0.18 |
| U33GA502 | ud | Racor 41/12 (material) | 1 | 0.29 | 0.29 |
| U33GA302 | ud | Tuerca 20x150 (material) | 1 | 0.29 | 0.29 |
| U33GA303 | ud | Doble tuerca intermedia 20x150 (material) | 1 | 1.48 | 1.48 |
| %CI | % | Costes indirectos..(s/total) | 7 % | 137.99 | 9.66 |
|  |  | Total |  |  | 147.65 |
