# VÁLVULA DE ESFERA 2"

- Propiedad del archivo: ATAYO S.A.
- Formato: FIEBDC-3/2020
- Programa: PREMETI 2026 (NTCI)
- Fecha: 28/07/2026
- Fecha de los precios: 28/07/2026
- Divisa: EUR

**D34AF045** ud VÁLVULA DE ESFERA 2"
Precio: 54.84
ud. Válvula de esfera de 2", totalmente instalada i/ accesorios.

| Código | Ud | Descripción | Rendimiento | Precio | Importe |
|---|---|---|---|---|---|
| U01FY105 | h | Oficial 1ª fontanero (mano de obra) | 0.5 | 24.5 | 12.25 |
| U28DF106 | ud | Válvula esfera Roca S/850 2" (material) | 1 | 39 | 39.00 |
| %CI | % | Costes indirectos..(s/total) | 7 % | 51.25 | 3.59 |
|  |  | Total |  |  | 54.84 |
