# LAVADO Y RASCADO PINTURAS AL TEMPLE VIEJAS

- Propiedad del archivo: ATAYO S.A.
- Formato: FIEBDC-3/2020
- Programa: PREMETI 2026
- Fecha: 26/02/2026
- Fecha de los precios: 26/02/2026
- Divisa: EUR

**D35GA104** m² LAVADO Y RASCADO PINTURAS AL TEMPLE VIEJAS
Precio: 1.38
m². Lavado y rascado de pinturas al temple viejas sobre paramentos verticales y horizontales.

| Código | Ud | Descripción | Rendimiento | Precio | Importe |
|---|---|---|---|---|---|
| U01FZ101 | h | Oficial 1ª pintor (mano de obra) | 0.03 | 23 | 0.69 |
| U01FZ105 | h | Ayudante pintor (mano de obra) | 0.03 | 20 | 0.60 |
| %CI | % | Costes indirectos..(s/total) | 7 % | 1.29 | 0.09 |
|  |  | Total |  |  | 1.38 |
