# RELLENO LOCALIZADO MATERIAL SELECCIONADO

- Propiedad del archivo: ATAYO S.A.
- Formato: FIEBDC-3/2020
- Programa: PREMETI 2026
- Fecha: 26/02/2026
- Fecha de los precios: 26/02/2026
- Divisa: EUR

**D38AR026** m³ RELLENO LOCALIZADO MATERIAL SELECCIONADO
Precio: 9.13
m³. Relleno localizado con material seleccionado incluso extensión y compactación.

| Código | Ud | Descripción | Rendimiento | Precio | Importe |
|---|---|---|---|---|---|
| U01AA006 | h | Capataz (mano de obra) | 0.02 | 26 | 0.52 |
| U01AA011 | h | Peón suelto (mano de obra) | 0.04 | 20.84 | 0.83 |
| U39CK016 | m³ | Material granular seleccionado (material) | 1 | 6.03 | 6.03 |
| U39AA002 | h | Retroexcavadora neumáticos (maquinaria) | 0.02 | 38.02 | 0.76 |
| U39AC005 | h | Compactador manual (maquinaria) | 0.04 | 9.82 | 0.39 |
| %CI | % | Costes indirectos..(s/total) | 7 % | 8.53 | 0.60 |
|  |  | Total |  |  | 9.13 |
