# JUNTA TABLERO 200 mm RECORRIDO

- Propiedad del archivo: ATAYO S.A.
- Formato: FIEBDC-3/2020
- Programa: PREMETI 2026
- Fecha: 26/02/2026
- Fecha de los precios: 26/02/2026
- Divisa: EUR

**D38EO090** m JUNTA TABLERO 200 mm RECORRIDO
Precio: 884.61
m. Junta de tablero de 200 mm de recorrido total.

| Código | Ud | Descripción | Rendimiento | Precio | Importe |
|---|---|---|---|---|---|
| U01AA006 | h | Capataz (mano de obra) | 0.5 | 26 | 13.00 |
| U01AA007 | h | Oficial primera (mano de obra) | 1 | 23.13 | 23.13 |
| U01AA008 | h | Oficial segunda (mano de obra) | 2 | 21.97 | 43.94 |
| U01AA011 | h | Peón suelto (mano de obra) | 2 | 20.84 | 41.68 |
| U39LA012 | m | Junta tablero 200 mm recorrido total (material) | 1 | 704.99 | 704.99 |
| %CI | % | Costes indirectos..(s/total) | 7 % | 826.74 | 57.87 |
|  |  | Total |  |  | 884.61 |
