# CORTE DOBLE ÁNGULO EN JÁCENA DE CUMBRERA

- Propiedad del archivo: ATAYO S.A.
- Formato: FIEBDC-3/2020
- Programa: PREMETI 2026 (NTCI)
- Fecha: 28/07/2026
- Fecha de los precios: 28/07/2026
- Divisa: EUR

**D05AFF010** ud CORTE DOBLE ÁNGULO EN JÁCENA DE CUMBRERA
Precio: 19.94
ud. Corte en doble ángulo de escuadrías grandes como jácenas de cumbrera para apoyo de correas.

| Código | Ud | Descripción | Rendimiento | Precio | Importe |
|---|---|---|---|---|---|
| U01FV010 | h | Oficial 1ª carpintero (mano de obra) | 0.4 | 26 | 10.40 |
| U01FV015 | h | Ayudante carpintero (mano de obra) | 0.35 | 22 | 7.70 |
| %A10_PM3 | % | Pequeño material 3% | 3 % | 18.10 | 0.54 |
| %CI | % | Costes indirectos..(s/total) | 7 % | 18.64 | 1.30 |
|  |  | Total |  |  | 19.94 |
